# Jena Uniklinikum HKLS
Kostenanschlag (GAEB DA XML 3.3, DA82)
Projekt: 2219018
Währung: EUR
Erstellt mit: GXML Toolbox V3.3 R20220330, ORCA AVA 27 27.00.00, 16.01.2026

## LEISTUNGSBESCHREIBUNG mit Leistungsverzeichnis
LEISTUNGSBESCHREIBUNG mit Leistungsverzeichnis

Bauvorhaben:  Universitätsklinikum Jena
  Einrichtung FiPU

Bauherr:  Universitätsklinikum Jena
  Geschäftsbereich Neubau
  Paul-Schneider-Straße 2
  07747 Jena

Gewerk:  VE4300 - Raumlufttechnik
  inkl. Isoliertechnik

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## Gewerkespezifische Beschreibungen
430 Raumlufttechnik
 Auslegungsgrundlagen
 Normative Grundlagen
- DIN 1946-4:2018, "Raumlufttechnische Anlagen in Gebäuden und Räumen des Gesundheitswesens""
- VDI 6022 Blatt 1 bis 6, "Hygieneanforderungen an raumlufttechnische Anlagen und Geräte"
- VDI 2081 Blatt 1 und 2, "Raumlufttechnik Geräuscherzeugung und Lärmminderung"
- DIN EN 16798 Blatt 1 und 3 "Energetische Bewertung Lüftung von Gebäuden"
- DIN 4140:2014 "Dämmarbeiten an betriebstechnischen Anlagen"
- Gebäudeenergiegesetz (GEG)
- Lüftungsanlagenrichtlinie (LüAR)
 Energetische Mindestanforderungen an RLT-Geräte und WRG- Systeme
Die vorhandenen RLT-Zentralgeräte im Dachgeschoss bzw. auf der Station C111 stammen aus dem Jahr 2003 bzw. 2012. Die Geräte entsprechen energetisch dem damaligen Stand der Technik. Aufgrund des hohen Aufwands, der Platzverhältnisse und den Einschränkungen beim Betrieb des gesamten Gebäudes werden die vorhandenen RLT-Zentralgeräte im Dachgeschoss nicht ausgetauscht und bleiben unverändert. In dem Gerät der Station C111 sollen neue Ventilatoren eingebaut werden, um einen verbesserten energetischen Wirkungsgrad zu erzielen. Eine Anpassung der Parameter erfolgt im Rahmen der Inbetriebnahme der Anlagen.
 Außenluftkonditionen
Um eine Abweichung bzw. Überschreitungshäufigkeit der vorgegebenen Zuluft- und Raumluftkonditionen zu minimieren und unter Erwartung einer zukünftig fortschreitenden Klimaerwärmung wurden in Abstimmung mit dem Bauherrn und Nutzer etwas höhere Anforderungen an die Außenluftkonditionen als in der VDI 4710 vorgegeben, festgelegt.
Folgende Außenluftkonditionen wurden zur Auslegung der RLT-Anlagen zu Grunde gelegt:
Außenluftkonditionen Sommer 34°C / 12 g/kgtrL / 65 kJ/kg
Außenluftkonditionen Winter -14°C / 1 g/kgtrL
Unter Berücksichtigung der zunehmend extremeren Wetterbedingungen (insbesondere im Sommer) aufgrund des Klimawandels, werden zur Auslegung der RLT-Anlagen folgende Außenluftkonditionen zugrunde gelegt.
 Raumkonditionen
Unter Berücksichtigung der Vorgaben der DIN 1946 T4, Anforderungen des Bauherrn und der Arbeitsstättenverordnung sowie den Vorgaben der Medizinplanung wurden in den einzelnen Bereichen folgende Raumkonditionen geplant.
- Patientenzimmer Intensiv: 25°C / 30-65% rel. F.
- Nebenräume Intensiv: 20°C / 10-65% rel. F.
- Technik und Lagerräume: 19-28°C / 10-65% rel. F.
Alle Anlagen bzw. Bereiche erhalten eine aktive Kühlung. Die Bereiche "FiPU" und "ITS 2-Bettzimmer" werden befeuchtet. Im Sommer wird in allen im Planungsumfang enthaltenen Bereichen durch die mit der aktiven Kühlung einhergehende Entfeuchtung bis zum Auslegungspunkt von 13 g/kgtrL eine maximale Rauluftfeuchte von 65% rel. Feuchte eingehalten.
Weitere detaillierte Angaben zu den Luftbehandlungsfunktionen siehe hierzu unter dem Beschrieb "Zentrale Betriebstechnik"
Die Deckung der Kühllast erfolgt ausschließlich durch die Lüftung.
 Luftmengen
Die Luftmengenermittlung erfolgte auf Grundlage der Technischen Regelwerke (z.B. DIN 1946 T4) der Arbeitsstättenverordnung der Kühllasten, den Musterraumvorgaben UKJ sowie den Anforderungen der Medizin Planung. Die raumweisen Luftmengen können dem  Raumbuch bzw. der Luftmengenermittlung entnommen werden.
Sofern aufgrund der oben genannten Auslegungsgrundlagen keine Vorgaben oder Anforderungen bestehen, wurden im Allgemeinen folgende Luftwechsel berücksichtigt:
- ITS-Bettenzimmer LW 8-fach
- Labor LW 8-fach
- Flure LW 1,7-fach
- Elektro-, EDV-Räume LW 4-fach / 12,5m³/h/m²
- Lagerräume 5m³/h/m² / min. 1-facher LW
- Technikräume 12,5m³/h/m²
- Schleuse 15m³/h/m²
 Schallpegel
Unter Berücksichtigung gültiger DIN-Vorschriften, VDI-Richtlinien (DIN 1946 T4, DIN 15251, DIN 16798, VDI 2081), Arbeitsstättenverordnung etc. sowie den Vorgaben der Planung Medizin-Technik wird für die Auslegung der Lufttechnischen Komponenten von folgenden maximalen Schalldruckpegeln in den Räumen ausgegangen.
- Patienten- und Bettenzimmer 35 dB(A)
- Schleuse 40 dB(A)
- Labor 45 dB(A)
- Büroräume 35 dB(A)
- Technikräume (ohne Aggregate) 50 dB(A)
- Flure 45 dB(A)
- Sonstige Nebenräume 40 dB(A)
 Redundanz
Für den Bereich der 2-Bett-ITS-Zimmer erfolgt die Versorgung über zwei im Bestand vorhandene identische Zu- und Abluftgeräte mit jeweils separater Wärmerückgewinnung. Die Redundanz liegt bei ca. 50 % der Gesamtluftmenge (ca. 64.000 m³/h). Somit ist bei Ausfall oder Wartung einer Anlage die Versorgung aller Räume bei Abschaltung einzelner Räume möglich.
Weitere Vorgaben zu berücksichtigenden Redundanzen wurden nicht getroffen. Das vorhandene RLT-Gerät zur Versorgung der Station C111 hat keine redundanten Komponenten und bleibt unverändert.
 Auslegung Kanalsystem
Hinsichtlich einer wirtschaftlichen Betriebsweise wird wo möglich das Kanalsystem auf eine Luftgeschwindigkeit von maximal 4 m/s ausgelegt. Aufgrund der vorhandenen Bausubstanz und der hohen Installationsdichte lässt sich diese Prämisse nicht überall umsetzen. Angestrebt wird in diesen Bereichen eine maximale Luftgeschwindigkeit von 5m/s.
 Auslegung/Luftauslässe
In den zu betrachtenden Bereichen ist die Lufteinbringung über Deckenluftauslässe vorgesehen. In Komfortbereichen wie z.B. Pat Zimmer, Labor etc., werden Deckendrallauslässe mit hoher Induktion zum schnellen Abbau von Temperaturdifferenzen und Luftgeschwindigkeiten geplant. In Räumen mit kleinen Luftmengen oder geringeren Anforderungen an den Komfort, wie z.B. Lagerräume, Technikräume etc., kommen Tellerventile oder Lüftungsgitter zum Einsatz.
 Zentrale Betriebstechnik, RLT-Geräte
 Zuordnung Versorgungsbereiche
Die Anlagenaufteilung und Zuordnung erfolgt im Bestand unter Berücksichtigung unterschiedlicher Nutzungsbereiche, Luftbehandlungsfunktionen, maximaler Anlagengrößen und der zur Verfügung stehenden Platzverhältnisse.
Hieraus ergeben sich folgende RLT-Anlagen (siehe auch Bestandsschemata)
- Anlage GA 30 RLH 01/02 UG - 30, ZU 64.000 m³/h / AB 64.000 m³/h
- Anlage Station C111 10 ZU 5.000 m³/h / AB 5.000 m³/h
 Erschließung Aufstellung
Das Gebäude 6211 hat in der Ebene 30 eine RLT-Zentrale. In der Technikzentrale 3. Obergeschoss kommen folgende RLT-Anlagen zur Aufstellung:
- RLT-Anlage GA RLH 01 und GA RLH 02
- Einzelne Abluftventilatoren und Entrauchungsventilatoren
Außenluft
Für die RLT-Anlagen in der Technikzentrale im 3. OG erfolgt die Außenluftansaugung über Wetterschutzgitter an der Fassade. Die Unterkante der Wetterschutzgitter liegt mindestens 3 m über Terrain.
Die Außenluftansaugung der RLT-Anlage Station C111 erfolgt über die Fassade des Innenhofs
Fortluft
Die Fortluft der RLT-Anlagen in der Technikzentrale im 3. OG erfolgt eine Fortluftturm über Dach. Die Fortluft der RLT-Anlage Station C111 erfolgt über ein Wetterschutzgitter in der Fassade Innenhof.
Erschließung Erstes Obergeschoss
Die Erschließung von der Technikzentrale in die Geschosse erfolgt über 4 Steigschächte. Kleingliedrige Zonierung und Kanalaufteilung erfolgen bereits in der Technikzentrale und im Steigschacht, um im Geschoss eine weitgehend kreuzungsfreie horizontale Kanalführung zu ermöglichen. Das betrifft die ITS-Bettenzimmer, die zu 2-Bettzimmern mit Schleuse umgebaut werden sollen.
Die Erschließung der Räume in der Station C111 erfolgt horizontal aus dem Technikraum über den Flur in die Räume.
 Anlagenaufbau / Luftbehandlungsfunktionen
RLT-Anlage GA 30 RLH 01/02
Luftmenge Zuluft/Abluft 64.000m³/h.
2 x Getrenntes Zu- und Abluftgerät mit Kreislaufverbund-Wärmerückgewinnungssystem.
Aufbau in Luftrichtung Zuluftgerät
- Erste Filterstufe F7
- Außenluftschalldämpfer
- Wärmetauscher WRG System
- Ventilatorkammer
- Luftkühler
- Lufterhitzer
- Befeuchter
- Zuluftschalldämpfer
- Zweite Filterstufe F9
Aufbau in Luftrichtung Abluftgerät:
- Erste Filterstufe F6
- Abluftschalldämpfer
- Ventilatorkammer
- Abluftbefeuchter adiabatisch; Kälterückgewinn
- Wärmetauscher Wärmerückgewinnung Kreislaufverbundsystem
- Fortluftschalldämpfer
Wärmerückgewinnung
Im Bestand hat die Anlage ein WRG-System in Kreislaufverbundtechnik.
Folgende System-Funktionen sind vorgesehen:
Keim- und Schadstoffübertragungsfreie Wärme/Kälterückgewinnung in Kreislauf-Verbundtechnik
Grundkühlung mittels indirekter adiabater Verdunstungskühlung der Abluft und Kälterückgewinn auf die Zuluftseite
Thermodynamische Luftbehandlungsfunktionen:
Folgende Luftbehandlungsfunktionen sind vorgesehen:
Heizen
Erwärmung der Zuluft mit PWW
Kühlung
Kühlung über luftseitigen Kühler mit PKW. Eine aktive Kühlung erfolgt nur für die Räume im EG.
Entfeuchtung
Keine aktive Entfeuchtung, eine Entfeuchtung erfolgt bei entsprechender Außenluftfeuchte einhergehend mit der Kühlung.
Nachbehandlung
Nacherwärmung der Zuluft über Kanalnacherhitzer. Aufgrund der unterschiedlichen Kühllasten, Nutzungszeiten und Auslastung der versorgten Bereiche erfolgt eine Zonenaufteilung der Zuluft in Einheiten mit mehreren versorgten Räumen. Die Zonenaufteilung mit den entsprechenden Luftmengen und Versorgungsbereichen kann dem Bestandsstrangschema entnommen werden.
RLT-Anlage Station C111 FiPU
Luftmenge Zuluft/Abluft 4.700m³/h.
Kompaktes Zu- und Abluftgerät mit Kreislaufverbund-Wärmerückgewinnungssystem.
Zur Verbesserung des erzielten Wirkungsgrads ist ein Austausch der Ventilatoren der Zu- und Abluft vorgesehen.
Aufbau in Luftrichtung Zuluftgerät
- Erste Filterstufe F7
- Wärmetauscher WRG System
- Lufterhitzer Vorwärmung
- Luftkühler
- Lufterhitzer Nachwärmung
- Ventilatorkammer
- Elektro-Dampfbefeuchter in der Zwischendecke im Flur
- Zweite Filterstufe F9
Aufbau in Luftrichtung Abluftgerät:
- Erste Filterstufe F7
- Wärmetauscher Wärmerückgewinnung Kreislaufverbundsystem
- Ventilatorkammer
Wärmerückgewinnung
Um eine vollständige Trennung der Luftströme zu gewährleisten, verfügt die Anlage über ein WRG-System in Kreislaufverbundtechnik.
Folgende System-Funktionen sind vorhanden:
Keim- und Schadstoffübertragungsfreie Wärme/Kälterückgewinnung in Kreislauf-Verbundtechnik
Thermodynamische Luftbehandlungsfunktionen:
Folgende Luftbehandlungsfunktionen sind vorgesehen:
Heizen
Erwärmung der Zuluft als Vor- und Nacherwärmung über luftseitigen Heizer mit PWW
Der Vorerhitzer ist redundant zur Wärmerückgewinnung ausgelegt (Lufteingangstemperatur -14°C) um die Wärmeversorgung in der Patientenzimmern zu gewährleisten
Kühlung
Kühlung über luftseitigen Kühler mit PKW.
Befeuchtung
Alle Funktionsräume werden befeuchtet. Die Befeuchtung erfolgt über einen Elektro- Dampfbefeuchter.
Entfeuchtung
Aktive Entfeuchtung durch Kühlung.
 ITS-Räume Ausführung und Betrieb
ITS-Räume Raumklasse 1b
- Zuluft- / Außenluftvolumenstrom 8facher LW
- Zuluft über 1b Luftauslässe mit integrierten S-Filter Auslässen, Filterklasse H13,
- Auslass als Drallauslass mit turbulenter Strömung.
- Abluftdurchlässe mit Schwebstofffilter H13.
- Luftmenge Überströmung 50 m³/h/Tür
- Raumtemperatur 19°C-26°C ganzjährig
Der ITS-Raum wird zur Aufrechterhaltung einer gerichteten Luftabströmung aus dem Patientenzimmer mit einem Luftüberschuss gegenüber den angrenzenden Räumen betrieben. Die Überströmung in die angrenzenden Schleusen erfolgt ausschließlich über Türspalte und Raumleckage.
 Brandschutz und Entrauchung
 Allgemein
Grundsätzlich erfolgt der Technische Brandschutz unter Berücksichtigung der Lüftungsanlagenrichtlinie (LüAR), der Landesbauordnung, dem baulichen Brandschutz entsprechend den aktuell vorliegenden Architektengrundrissen mit eingezeichneten Brandwänden sowie dem aktuellen Brandschutzkonzept. Gemäß den bisherigen Abstimmungen mit dem Brandschutzsachverständigen und dem vorliegenden Brandschutzkonzept wird für den technischen Brandschutz des Gewerkes Raumlufttechnik folgendes vorgesehen:
- Einbau von Brandschutzklappen bei sämtlichen Schachtabgängen sowie Durchdringungen von Wänden und Decken mit brandschutztechnischen Anforderungen.
- Brandschutztechnischer Verschluss und Einbau von Brandschutzklappen bei Schacht- An- und Ausbindung bei allen Schächten, d.h. die Installationsschächte bilden eigene Brandabschnitte. Dies bietet größte Flexibilität hinsichtlich Mischbelegung mit anderen Medien sowie Installation von Lüftungsinstallationen aus schwer entflammbaren Baustoffen (z.B. PPs).
- Sämtliche Brandschutzklappen werden für eine zentrale Steuerung mit Federrücklaufmotoren ausgestattet. Die Auslösung über die flächendeckende Brandmeldeanlage wurde im Zuge der Erstellung des Brandschutzkonzeptes abgestimmt und festgelegt.
 Verschließen von Fugen an BSK, Verschluss von Restspalten
Verschließen von Fugen an Brandschutzklappen
Das Schließen von Fugen im Nassverfahren in Trockenbau- oder Massivwänden, erfolgt gemäß allgemeiner bauaufsichtlicher Zulassung der zum Einbau kommenden BSK mit der euerwiderstandsklasse EI 90 (ve, ho i ? o). Bei Massiv- (Mauerwerk) -wänden, erfolgt der Verschluss der Aussparung bis auf einen definierten Restspalt durch den Hochbau.
Verschluss von Restspalten
Der Verschluss F-30 von Restplatten bei Durchdringungen von Kanälen durch Wände gemäß der Erleichterung der LüAR erfolgt entsprechend den bauaufsichtlichen Vorgaben, rauchdicht mittels Stopfung aus Mineralwolle oder ähnlich geeignetem Material (Weichschott).
L-90 Kanäle und Ummantelungen
In Bereichen oder Durchdringungen, bei denen der Einbau von BSK nicht möglich ist, kommen selbstständige L-90 Kanäle oder L-90 Ummantelungen aus Kalziumsilikat zum Einsatz.
 Entrauchung
Gemäß den bisherigen Abstimmungen mit dem Brandschutzsachverständigen sowie dem vorliegenden Stand des Brandschutzkonzeptes ist eine mechanische Entrauchung vorgesehen. Die Entrauchung erfolgt durch das Öffnen von Fenstern, bei Räumen, die direkt an die Fassade grenzen. Bei zu entrauchenden Räumen ohne direkten Fassadenanschluss erfolgt die Entrauchung durch die vorhandene Entrauchungsanlage. Das betrifft die Flure und Bettenzimmer an der Magistrale. In Abstimmung mit dem Brandschutzkonzeptersteller soll der zukünftige Bereich FiPU mit 10-fachem Luftwechsel 300°C 90min entraucht werden. Da zukünftig brandschutztechnisch eine Nutzungseinheit entstehen soll, müssen alle Räume gleichzeitig entraucht werden. Der vorhandene Nachströmventilator ist dafür nicht ausgelegt. Eine weitergehende Prüfung, ob die Leistung des vorhandenen Entrauchungsventilators ausreichend ist, steht noch aus. In Summe ist eine Luftmenge von ca. 6.000m³/h zu entrauchen, im Bestand sind jedoch nur maximal 6.600m³/h möglich. Derzeit wird in der Planung davon ausgegangen, dass wesentliche Teile der bestehenden Entrauchungs- und Nachströmanlage ausgetauscht werden müssen, um die obenstehenden Forderungen zu erfüllen.
 Materialqualitäten für Kanäle und Rohre
Für das Kanal- und Rohrsystem kommen folgende Materialien zum Einsatz:
- Zuluftkanäle: Stahl verzinkt
- Abluftkanäle: Stahl verzinkt
- Entrauchung: Kalziumsilikat
- Entrauchung auf der Station C111: Stahl verzinkt
 Dämmung
Für folgende Lüftungskanäle und Rohre wird eine Dämmung vorgesehen.
 Dämmung aus Mineralfaserplatten Alu-kaschiert
- Zuluftkanäle / Rohre Hauptleitungen in allen Bereichen
- Abluftkanäle / Rohre in den Technikzentralen
 Dämmung aus geschlossenzelligem Weichschaum
- Fortluftkanäle innerhalb der Technikzentralen
- Außenluftkanäle innerhalb der Technikzentralen
Nach derzeitigem Planungsstand werden an den bestehenden Kanälen der Technikzentralen keine Änderungen vorgenommen.

## HINWEIS WÄRMEDÄMMUNG Gemäß MVV TB 2019 bzw. MVV TB 2020
Gemäß MVV TB 2019 bzw. MVV TB 2020 sind bei schwerentflammbaren Dämmstoffen (Kältedämmung mit Weichschaum z.B. von Armacell oder Kaiman) nur noch Dämmstoffe mit geringer Rauchentwicklung einzusetzen. Dies bedeutet, das nur noch schwerentflammbare Dämmstoffe mit s2 (begrenzte Rauchentwicklung) oder mit s1 (keine Rauchentwicklung) Klassifizierung eingesetzt werden dürfen. Dämmstoffe mit s3 Klassifizierung (keine Begrenzung der Rauchentwicklung) dürfen nicht mehr eingesetzt werden.

Auch wenn im nachfolgenden Leistungsverzeichnis andere Werte stehen, ist die Klassifizierung gem. MVV TB 2019 bzw. MVV TB 2020 vorzunehmen und in der Einheitspreisfindung zu berücksichtigen.

## Konstruktive Richtigkeit
Konstruktive Richtigkeit

Der AN hat das LV auf konstruktive Richtigkeit zu überprüfen. Sofern ihm die ausgeschriebenen Positionen zur Funktionsfähigkeit seiner Anlagen nicht ausreichend erscheinen und Leistungen oder bauliche Maßnahmen zusätzlich erbracht werden müssen, die für die Montage und den Betrieb notwendig sind, so hat er in einer Bieteranfrage darauf hinzuweisen und die zusätzlichen Leistungen bei Angebotsabgabe ausdrücklich schriftlich anzugeben.

## Mindestanforderungen
Mindestanforderungen

Das LV stellt die Mindestanforderungen dar. Änderungen, Zusätze oder Streichungen im LV-Text sind nicht zulässig und führen, ebenso wie das Nichterfüllen von Mindestanforderungen, zum Ausschluss des Bieters.

## Vor-Ort-Termine
Vor-Ort-Termine

Ortsbesichtigungen, Aufmaß vor Ort, Bauberatungen und Besprechungen mit dem AG und anderen Unternehmen sowie den zuständigen Behörden gehören bis zur vollständigen Fertigstellung zum Auftragsumfang des AN.

Insbesondere ist ein entscheidungsbefugter, deutschsprachiger Projektleiter zu benennen, der zur Bauanlaufberatung vor Ort anwesend sein muss. Hierzu ist ein kompletter Tag einzukalkulieren, um das Projekt detailliert zu besprechen. Weiterhin ist ein in der Bauphase als Ansprechpartner dienender Obermonteur zu benennen.

Die Teilnahme eines deutschsprachigen Bevollmächtigten des AN an der Einweisung der bauseits beauftragten SiGeKo ist verpflichtend. Bei diesem Einweisungsgespräch wird dem AN die Baustellenordnung und der SiGe-Plan übergeben.

Während der Anwesenheit des AN vor Ort ist die Teilnahme an Bauberatungen verpflichtend. Ausnahmen sind mit der zuständigen Objektüberwachung abzustimmen.

## Fachbauleitung und Monteure
Fachbauleitung

Die Fachbauleitung wird dem AN übertragen. Die Fachbauleitung wird nicht gesondert vergütet. Der AN ist für die Einhaltung der einschlägigen Vorschriften allein verantwortlich. Als Ansprechpartner vor Ort ist ein deutschsprachiger Monteur zu stellen, der das Projekt über die gesamte Bauzeit betreut. Kenntnisse der für das Projekt entsprechenden Vorschriften sind Voraussetzung.

## Bautageberichte
Bautageberichte

Der AN hat Bautagesberichte mit der Eintragung der täglichen Aktivitäten und besonderen Vorkommnisse als lückenlose Dokumentation des eigenen Bauablaufes und Baufortschrittes zu erstellen. Die Berichte sind arbeitstäglich anzufertigen und einmal wöchentlich dem AG zu übergeben.

## Nachträge
Nachträge

Bei Auftragsänderungen sind Nachtragsangebote vor Beginn der Arbeiten einzureichen. Im Nachtragsangebot muss die Summe der Auftragserhöhung/-minderung als Bruttobetrag ersichtlich sein. Im Hauptauftrag gegebene Nachlässe sind zu berücksichtigen. Kalkulationsnachweise sind beizufügen und wenn erforderlich eine Aufstellung über die Massenmehrung bzw. -minderung. Für Nachtragsangebote sind die Einheitspreise des Hauptangebotes verbindlich. Werden während der Baudurchführung Materialien und Leistungen erforderlich, welche nicht im Leistungsverzeichnis enthalten sind, so ist für diese Materialien und Leistungen ein Einheitspreisangebot einzureichen.

## 03 Raumlufttechnik

### Bereich 01 1. Bauabschnitt

#### Abschnitt 01.01 Lüftung

##### Abschnitt 01.01.01 RLT-Anlage Station C111

**01.01.01.0001 Radialventilator Direktantrieb Zuluft Wartungs-Lasttrennschalter 3polig**
STLB-Bau 2024-10 075
Radialventilator, einseitig saugend, ohne Gehäuse,
für die Anlage 'WEISS Mediclean 55.3 CWR'

mit Direktantrieb, Laufrad mit rückwärts gekrümmten Schaufeln, für Einbau in raumlufttechnisches Gerät, für Zuluft, spezifische Ventilatorleistung SFP 2 DIN EN 16798-3, Leistungsaufnahme Klasse P1 DIN EN 13053, Genauigkeitsklasse 1 DIN 24166, für Dauerbetrieb, saugseitig angeschlossen, frei ausblasend,
Volumenstrom '5000' m3/h, Bezugsdichte am Eintrittsquerschnitt 1,2 kg/m3,
Totaldruckerhöhung in Pa '900'

mit Motor, Bemessungsbetriebsspannung 230/400 V AC, Schutzart IP 54 DIN EN 60529 (VDE 0470-1), DIN EN 60034-1 (VDE 0530-1), als Wechselstrommotor, einschl. Steuergerät, Motorschutz mit Messwertgeber als Kaltleiter zur Abschaltung, Laufrad dynamisch ausgewuchtet, DIN ISO 21940-11, Gütestufe G 6.3, Welle in Wälzlagern, mit Nachschmiervorrichtung auf Bedienseite, mit Schutzvorrichtungen DIN EN ISO 13857, druckseitig, aus verzinktem Stahl, Luftleitungsanschluss druck- und saugseitig, mit Klemmenkasten außerhalb des Gerätegehäuses, einschl. Wartungsschalter als Lasttrennschalter, 3-polig, mit kalibrierter Volumenstrommesseinrichtung.
Menge: 1,000 St; EP: 2920,970
Zeitansatz: 6,79

**01.01.01.0002 Radialventilator Direktantrieb Abluft Wartungs-Lasttrennschalter 3polig**
STLB-Bau 2024-10 075
Radialventilator, einseitig saugend, ohne Gehäuse,
für die Anlage 'WEISS Mediclean 55.3 CWR'

mit Direktantrieb, Laufrad mit rückwärts gekrümmten Schaufeln, für Einbau in raumlufttechnisches Gerät, für Abluft, spezifische Ventilatorleistung SFP 2 DIN EN 16798-3, Leistungsaufnahme Klasse P1 DIN EN 13053, Genauigkeitsklasse 2 DIN 24166, für Dauerbetrieb,
Volumenstrom '5000' m3/h, Bezugsdichte am Eintrittsquerschnitt 1,2 kg/m3,
Totaldruckerhöhung in Pa '900'

mit Motor, Bemessungsbetriebsspannung 230/400 V AC, Schutzart IP 54 DIN EN 60529 (VDE 0470-1), DIN EN 60034-1 (VDE 0530-1), als Wechselstrommotor, einschl. Steuergerät, Motorschutz mit Messwertgeber als Kaltleiter zur Abschaltung, Laufrad dynamisch ausgewuchtet, DIN ISO 21940-11, Gütestufe G 6.3, Laufrad aus verzinktem Stahl, Welle in Wälzlagern, mit Nachschmiervorrichtung auf Bedienseite, mit Schutzvorrichtungen DIN EN ISO 13857, saugseitig, aus verzinktem Stahl, Luftleitungsanschluss druck- und saugseitig, mit Klemmenkasten außerhalb des Gerätegehäuses, einschl. Wartungsschalter als Lasttrennschalter, 3-polig, mit kalibrierter Volumenstrommesseinrichtung.
Menge: 1,000 St; EP: 2920,970
Zeitansatz: 6,79

**01.01.01.0003 Radialventilator abbrechen nicht schadstoffbelastet v.Hand laden LKW AN ges.Vergüt.Entsorg.**
STLB-Bau 2024-10 084
Abbruch des Radialventilators, mit Schwingungsdämpfer, mit Elektromotor, ohne Gehäuse, im Rahmen einer Teilabbruchmaßnahme, nicht schadstoffbelastet,
Abfall ist nicht gefährlich, Einzelgewicht über 50 bis 100 kg, Ausführung innerhalb des Bauwerks, vor Ort zerlegbar, Erschwernis gemäß Vorbemerkungen, Abbruch von Hand/mit handgeführten Kleingeräten, Ausführung erschütterungsarm DIN 4150, lärmarm, Lärmpegel max. 80 dB(A), ohne Untergrundbeschädigung, aufgenommene Stoffe zur Entsorgung sortieren, sammeln, auf LKW des AN laden,
die Entsorgung wird gesondert vergütet.
Menge: 2,000 St; EP: 151,940
Zeitansatz: 3,49

**01.01.01.0004 Luftbefeuchter Dampfbefeuchter Dampferzeuger Schaltschrank**
STLB-Bau 2024-10 075
Luftbefeuchter, Gehäuse aus verzinktem Stahl, Wanne aus nichtrostendem Stahl, mit Gefälle und Ablaufstutzen, als Dampfbefeuchter, mit Eigendampferzeugung,
Dampfmassenstrom einschl. Kondensatverluste '40' kg/h, mit Dampfauslassrohr aus nichtrostendem Stahl, Einbau horizontal, mit Gefälle, mit Verbindungsleitung als Dampfschlauch und Anschlusseinheit, Verbindungslänge über 2 bis 4 m, Dampfzylinder aus Kunststoff mit Elektroden-Dampferzeuger, mit Füllbehälter, Wassereinspeisung mit Magnetventil, Abschlämmung mit Magnetventil, Bemessungsbetriebsspannung 230/400 V AC, Schaltschrank/-kasten, ausgerüstet mit potentialfreiem Sammelstörmeldekontakt, MSR-Bauteile mit Messwertgeber, Regler, Steuergerät und Steuerungsbaugruppen, Stellsignal 0(4) bis 20 mA, ohne Rückmeldung, für Feuchteregelung in Abhängigkeit von der relativen Abluftfeuchte mit Zuluftfeuchtebegrenzung, mit Maximalbegrenzung der Zuluftfeuchte.
Menge: 1,000 St; EP: 8182,970
Zeitansatz: 4,89

Summe Abschnitt 01.01.01 RLT-Anlage Station C111: 14328,79

##### Abschnitt 01.01.02 Kanäle und Rohre

**01.01.02.0001 Luftltg rechteckig Stahl verz gefalzt Kanten-L bis 500mm WD 0,8mm H bis 3,5m Aufhänge-Auflagekonstruktion schallg.**
STLB-Bau 2024-10 075
Luftleitung, rechteckig, Luftdichtheitsklasse ATC2 DIN EN 16798-3, Druckklasse 2 DIN EN 1507, aus verzinktem Stahl, gefalzt, Maße DIN EN 1505, Kantenlänge bis 500 mm, Wanddicke 0,8 mm, Verbindung mit Winkelflansch, mit Schrauben und Dichtung, Form- und Verbindungsstücke werden gesondert vergütet, min./max. Temperatur der geförderten Luft -15 bis 40 Grad C, Montagehöhe über Gelände/Fußboden bis 3,5 m, mit Aufhänge-/Auflagekonstruktion, schallgedämmt, befestigen mit Befestigungsmitteln mit bauaufsichtlichem Nachweis einschl. Bohrungen.
Menge: 60,000 m2; EP: 93,410
Zeitansatz: 0,35

**01.01.02.0002 Luftltg rechteckig Stahl verz gefalzt Kanten-L 500-1000mm WD 0,8mm H bis 3,5m Aufhänge-Auflagekonstruktion schallg.**
STLB-Bau 2024-10 075
Luftleitung, rechteckig, Luftdichtheitsklasse ATC2 DIN EN 16798-3, Druckklasse 2 DIN EN 1507, aus verzinktem Stahl, gefalzt, Maße DIN EN 1505, Kantenlänge über 500 bis 1000 mm, Wanddicke 0,8 mm, Verbindung mit Winkelflansch, mit Schrauben und Dichtung, Form- und Verbindungsstücke werden gesondert vergütet, min./max. Temperatur der geförderten Luft -15 bis 40 Grad C, Montagehöhe über Gelände/Fußboden bis 3,5 m, mit Aufhänge-/Auflagekonstruktion, schallgedämmt, befestigen mit Befestigungsmitteln mit bauaufsichtlichem Nachweis einschl. Bohrungen.
Menge: 75,000 m2; EP: 93,290
Zeitansatz: 0,31

**01.01.02.0003 Luftltg rechteckig Stahl verz gefalzt Kanten-L 1000-1500mm WD 0,8mm H bis 3,5m Aufhänge-Auflagekonstruktion schallg.**
STLB-Bau 2024-10 075
Luftleitung, rechteckig, Luftdichtheitsklasse ATC2 DIN EN 16798-3, Druckklasse 2 DIN EN 1507, aus verzinktem Stahl, gefalzt, Maße DIN EN 1505, Kantenlänge über 1000 bis 1500 mm, Wanddicke 0,8 mm, Verbindung mit Winkelflansch, mit Schrauben und Dichtung, Form- und Verbindungsstücke werden gesondert vergütet, min./max. Temperatur der geförderten Luft -15 bis 40 Grad C, Montagehöhe über Gelände/Fußboden bis 3,5 m, mit Aufhänge-/Auflagekonstruktion, schallgedämmt, befestigen mit Befestigungsmitteln mit bauaufsichtlichem Nachweis einschl. Bohrungen.
Menge: 10,000 m2; EP: 96,460
Zeitansatz: 0,31

**01.01.02.0004 Formstück Luftltg rechteckig Stahl verz gefalzt Kanten-L bis 500mm H bis 3,5m**
STLB-Bau 2024-10 075
Formstück für Luftleitung, rechteckig, Luftdichtheitsklasse ATC2 DIN EN 16798-3, Druckklasse 2 DIN EN 1507, aus verzinktem Stahl, gefalzt, Maße DIN EN 1505, Kantenlänge bis 500 mm, Wanddicke 0,8 mm, Verbindung mit Winkelflansch, mit Schrauben und Dichtung, min./max. Temperatur der geförderten Luft -15 bis 40 Grad C, Montagehöhe über Gelände/Fußboden bis 3,5 m, mit Aufhänge-/Auflagekonstruktion, schallgedämmt, befestigen mit Befestigungsmitteln mit bauaufsichtlichem Nachweis einschl. Bohrungen.
Menge: 100,000 m2; EP: 117,910
Zeitansatz: 0,46

**01.01.02.0005 Formstück Luftltg rechteckig Stahl verz gefalzt Kanten-L 500-1000mm H bis 3,5m**
STLB-Bau 2024-10 075
Formstück für Luftleitung, rechteckig, Luftdichtheitsklasse ATC2 DIN EN 16798-3, Druckklasse 2 DIN EN 1507, aus verzinktem Stahl, gefalzt, Maße DIN EN 1505, Kantenlänge über 500 bis 1000 mm, Wanddicke 0,8 mm, Verbindung mit Winkelflansch, mit Schrauben und Dichtung, min./max. Temperatur der geförderten Luft -15 bis 40 Grad C, Montagehöhe über Gelände/Fußboden bis 3,5 m, mit Aufhänge-/Auflagekonstruktion, schallgedämmt, befestigen mit Befestigungsmitteln mit bauaufsichtlichem Nachweis einschl. Bohrungen.
Menge: 100,000 m2; EP: 119,360
Zeitansatz: 0,43

**01.01.02.0006 Formstück Luftltg rechteckig Stahl verz gefalzt Kanten-L 1000-1500mm H bis 3,5m**
STLB-Bau 2024-10 075
Formstück für Luftleitung, rechteckig, Luftdichtheitsklasse ATC2 DIN EN 16798-3, Druckklasse 2 DIN EN 1507, aus verzinktem Stahl, gefalzt, Maße DIN EN 1505, Kantenlänge über 1000 bis 1500 mm, Wanddicke 0,8 mm, Verbindung mit Winkelflansch, mit Schrauben und Dichtung, min./max. Temperatur der geförderten Luft -15 bis 40 Grad C, Montagehöhe über Gelände/Fußboden bis 3,5 m, mit Aufhänge-/Auflagekonstruktion, schallgedämmt, befestigen mit Befestigungsmitteln mit bauaufsichtlichem Nachweis einschl. Bohrungen.
Menge: 10,000 m2; EP: 124,050
Zeitansatz: 0,44

**01.01.02.0007 Wickelfalzrohr Stahl verz DN100 -750-2000Pa H bis 3,5m Aufhänge-Auflagekonstruktion schallg.**
STLB-Bau 2024-10 075
Wickelfalzrohr aus verzinktem Stahl, Luftdichtheitsklasse ATC2 DIN EN 16798-3, Maße DIN EN 1506, DN 100, mit Einsteckende, mit Lippendichtung, Form- und Verbindungsstücke werden gesondert vergütet, min./max. Temperatur der geförderten Luft -15 bis 80 Grad C, Druckbereich von -750 bis 2000 Pa, Montagehöhe über Gelände/Fußboden bis 3,5 m, mit Aufhänge-/Auflagekonstruktion, schallgedämmt.
Menge: 25,000 m; EP: 36,160
Zeitansatz: 0,46

**01.01.02.0008 Wickelfalzrohr Stahl verz DN125 -750-2000Pa H bis 3,5m Aufhänge-Auflagekonstruktion schallg.**
STLB-Bau 2024-10 075
Wickelfalzrohr aus verzinktem Stahl, Luftdichtheitsklasse ATC2 DIN EN 16798-3, Maße DIN EN 1506, DN 125, mit Einsteckende, mit Lippendichtung, Form- und Verbindungsstücke werden gesondert vergütet, min./max. Temperatur der geförderten Luft -15 bis 40 Grad C, Druckbereich von -750 bis 2000 Pa, Montagehöhe über Gelände/Fußboden bis 3,5 m, mit Aufhänge-/Auflagekonstruktion, schallgedämmt.
Menge: 40,000 m; EP: 38,810
Zeitansatz: 0,49

**01.01.02.0009 Wickelfalzrohr Stahl verz DN160 -750-2000Pa H bis 3,5m Aufhänge-Auflagekonstruktion schallg.**
STLB-Bau 2024-10 075
Wickelfalzrohr aus verzinktem Stahl, Luftdichtheitsklasse ATC2 DIN EN 16798-3, Maße DIN EN 1506, DN 160, mit Einsteckende, mit Lippendichtung, Form- und Verbindungsstücke werden gesondert vergütet, min./max. Temperatur der geförderten Luft -15 bis 40 Grad C, Druckbereich von -750 bis 2000 Pa, Montagehöhe über Gelände/Fußboden bis 3,5 m, mit Aufhänge-/Auflagekonstruktion, schallgedämmt.
Menge: 50,000 m; EP: 42,910
Zeitansatz: 0,53

**01.01.02.0010 Wickelfalzrohr Stahl verz DN200 -750-2000Pa H bis 3,5m Aufhänge-Auflagekonstruktion schallg.**
STLB-Bau 2024-10 075
Wickelfalzrohr aus verzinktem Stahl, Luftdichtheitsklasse ATC2 DIN EN 16798-3, Maße DIN EN 1506, DN 200, mit Einsteckende, mit Lippendichtung, Form- und Verbindungsstücke werden gesondert vergütet, min./max. Temperatur der geförderten Luft -15 bis 40 Grad C, Druckbereich von -750 bis 2000 Pa, Montagehöhe über Gelände/Fußboden bis 3,5 m, mit Aufhänge-/Auflagekonstruktion, schallgedämmt.
Menge: 10,000 m; EP: 48,150
Zeitansatz: 0,58

**01.01.02.0011 Wickelfalzrohr Stahl verz DN200 -750-2000Pa H bis 3,5m Aufhänge-Auflagekonstruktion schallg.**
STLB-Bau 2024-10 075
Wickelfalzrohr aus verzinktem Stahl, Luftdichtheitsklasse ATC2 DIN EN 16798-3, Maße DIN EN 1506, DN 200, mit Einsteckende, mit Lippendichtung, Form- und Verbindungsstücke werden gesondert vergütet, min./max. Temperatur der geförderten Luft -15 bis 40 Grad C, Druckbereich von -750 bis 2000 Pa, Montagehöhe über Gelände/Fußboden bis 3,5 m, mit Aufhänge-/Auflagekonstruktion, schallgedämmt.
Menge: 5,000 m; EP: 48,150
Zeitansatz: 0,58

**01.01.02.0012 Wickelfalzrohr Stahl verz DN250 -750-2000Pa H bis 3,5m Aufhänge-Auflagekonstruktion schallg.**
STLB-Bau 2024-10 075
Wickelfalzrohr aus verzinktem Stahl, Luftdichtheitsklasse ATC2 DIN EN 16798-3, Maße DIN EN 1506, DN 250, mit Einsteckende, mit Lippendichtung, Form- und Verbindungsstücke werden gesondert vergütet, min./max. Temperatur der geförderten Luft -15 bis 40 Grad C, Druckbereich von -750 bis 2000 Pa, Montagehöhe über Gelände/Fußboden bis 3,5 m, mit Aufhänge-/Auflagekonstruktion, schallgedämmt.
Menge: 10,000 m; EP: 55,490
Zeitansatz: 0,64

**01.01.02.0013 Abzweigstück Luftleitg rund 90Grad Stahl verz DN250 symmetrisch**
STLB-Bau 2024-10 075
Abzweigstück, für Luftleitung, rund, Luftdichtheitsklasse ATC2 DIN EN 16798-3, 90 Grad, aus verzinktem Stahl, größter DN 250, symmetrisch, mit Einsteckenden, geschraubt/genietet, mit Dichtungsband, min./max. Temperatur der geförderten Luft -15 bis 80 Grad C, Druckbereich von -750 bis 1000 Pa, mit Aufhänge-/Auflagekonstruktion, schallgedämmt.
Menge: 3,000 St; EP: 166,850
Zeitansatz: 0,50

**01.01.02.0014 Abzweigstück Luftleitg rund 90Grad Stahl verz DN224 symmetrisch H bis 3,5m**
STLB-Bau 2024-10 075
Abzweigstück, für Luftleitung, rund, Luftdichtheitsklasse ATC2 DIN EN 16798-3, 90 Grad, aus verzinktem Stahl, größter DN 224, symmetrisch, mit Einsteckenden, geschraubt/genietet, mit Dichtungsband, min./max. Temperatur der geförderten Luft -15 bis 80 Grad C, Druckbereich von -750 bis 1000 Pa, Montagehöhe über Gelände/Fußboden bis 3,5 m, mit Aufhänge-/Auflagekonstruktion, schallgedämmt.
Menge: 1,000 St; EP: 153,350
Zeitansatz: 0,49

**01.01.02.0015 Abzweigstück Luftleitg rund 90Grad Stahl verz DN200 symmetrisch H bis 3,5m**
STLB-Bau 2024-10 075
Abzweigstück, für Luftleitung, rund, Luftdichtheitsklasse ATC2 DIN EN 16798-3, 90 Grad, aus verzinktem Stahl, größter DN 200, symmetrisch, mit Einsteckenden, geschraubt/genietet, mit Dichtungsband, min./max. Temperatur der geförderten Luft -15 bis 80 Grad C, Druckbereich von -750 bis 1000 Pa, Montagehöhe über Gelände/Fußboden bis 3,5 m, mit Aufhänge-/Auflagekonstruktion, schallgedämmt.
Menge: 8,000 St; EP: 141,700
Zeitansatz: 0,48

**01.01.02.0016 Abzweigstück Luftleitg rund 90Grad Stahl verz DN160 symmetrisch H bis 3,5m**
STLB-Bau 2024-10 075
Abzweigstück, für Luftleitung, rund, aerosolatdicht, Luftdichtheitsklasse ATC3 DIN EN 16798-3, 90 Grad, aus verzinktem Stahl, größter DN 160, symmetrisch, mit Einsteckenden, geschraubt/genietet, mit Dichtungsband, min./max. Temperatur der geförderten Luft -15 bis 80 Grad C, Druckbereich von -750 bis 1000 Pa, Montagehöhe über Gelände/Fußboden bis 3,5 m, mit Aufhänge-/Auflagekonstruktion, schallgedämmt.
Menge: 8,000 St; EP: 125,490
Zeitansatz: 0,45

**01.01.02.0017 Abzweigstück Luftleitg rund 90Grad Stahl verz DN125 symmetrisch H bis 3,5m**
STLB-Bau 2024-10 075
Abzweigstück, für Luftleitung, rund, Luftdichtheitsklasse ATC2 DIN EN 16798-3, 90 Grad, aus verzinktem Stahl, größter DN 125, symmetrisch, mit Einsteckenden, geschraubt/genietet, mit Dichtungsband, min./max. Temperatur der geförderten Luft -15 bis 80 Grad C, Druckbereich von -750 bis 1000 Pa, Montagehöhe über Gelände/Fußboden bis 3,5 m, mit Aufhänge-/Auflagekonstruktion, schallgedämmt.
Menge: 2,000 St; EP: 114,590
Zeitansatz: 0,42

**01.01.02.0018 Übergangsstück Luftleitg rund konisch Stahl verz DN250 symmetrisch H bis 3,5m**
STLB-Bau 2024-10 075
Übergangsstück, für Luftleitung, rund, Luftdichtheitsklasse ATC2 DIN EN 16798-3, konisch, aus verzinktem Stahl, größter DN 250, symmetrisch, mit Einsteckenden, geschraubt/genietet, mit Dichtungsband, min./max. Temperatur der geförderten Luft -15 bis 80 Grad C, Druckbereich von -750 bis 1000 Pa, Montagehöhe über Gelände/Fußboden bis 3,5 m, mit Aufhänge-/Auflagekonstruktion, schallgedämmt.
Menge: 16,000 St; EP: 102,520
Zeitansatz: 0,49

**01.01.02.0019 Übergangsstück Luftleitg rund konisch Stahl verz DN224 symmetrisch H bis 3,5m**
STLB-Bau 2024-10 075
Übergangsstück, für Luftleitung, rund, Luftdichtheitsklasse ATC2 DIN EN 16798-3, konisch, aus verzinktem Stahl, größter DN 224, symmetrisch, mit Einsteckenden, geschraubt/genietet, mit Dichtungsband, min./max. Temperatur der geförderten Luft -15 bis 80 Grad C, Druckbereich von -750 bis 1000 Pa, Montagehöhe über Gelände/Fußboden bis 3,5 m, mit Aufhänge-/Auflagekonstruktion, schallgedämmt.
Menge: 1,000 St; EP: 93,440
Zeitansatz: 0,47

**01.01.02.0020 Übergangsstück Luftleitg rund konisch Stahl verz DN200 symmetrisch H bis 3,5m**
STLB-Bau 2024-10 075
Übergangsstück, für Luftleitung, rund, Luftdichtheitsklasse ATC2 DIN EN 16798-3, konisch, aus verzinktem Stahl, größter DN 200, symmetrisch, mit Einsteckenden, geschraubt/genietet, mit Dichtungsband, min./max. Temperatur der geförderten Luft -15 bis 80 Grad C, Druckbereich von -750 bis 1000 Pa, Montagehöhe über Gelände/Fußboden bis 3,5 m, mit Aufhänge-/Auflagekonstruktion, schallgedämmt.
Menge: 6,000 St; EP: 86,090
Zeitansatz: 0,46

**01.01.02.0021 Übergangsstück Luftleitg rund konisch Stahl verz DN160 symmetrisch H bis 3,5m**
STLB-Bau 2024-10 075
Übergangsstück, für Luftleitung, rund, aerosolatdicht, Luftdichtheitsklasse ATC3 DIN EN 16798-3, konisch, aus verzinktem Stahl, größter DN 160, symmetrisch, mit Einsteckenden, geschraubt/genietet, mit Dichtungsband, min./max. Temperatur der geförderten Luft -15 bis 80 Grad C, Druckbereich von -750 bis 1000 Pa, Montagehöhe über Gelände/Fußboden bis 3,5 m, mit Aufhänge-/Auflagekonstruktion, schallgedämmt.
Menge: 18,000 St; EP: 75,980
Zeitansatz: 0,43

**01.01.02.0022 Übergangsstück Luftleitg rund konisch Stahl verz DN125 symmetrisch H bis 3,5m**
STLB-Bau 2024-10 075
Übergangsstück, für Luftleitung, rund, Luftdichtheitsklasse ATC2 DIN EN 16798-3, konisch, aus verzinktem Stahl, größter DN 125, symmetrisch, mit Einsteckenden, geschraubt/genietet, mit Dichtungsband, min./max. Temperatur der geförderten Luft -15 bis 80 Grad C, Druckbereich von -750 bis 1000 Pa, Montagehöhe über Gelände/Fußboden bis 3,5 m, mit Aufhänge-/Auflagekonstruktion, schallgedämmt.
Menge: 2,000 St; EP: 69,320
Zeitansatz: 0,40

**01.01.02.0023 Übergangsstück Luftleitg rund konisch Stahl verz DN100 symmetrisch H bis 3,5m**
STLB-Bau 2024-10 075
Übergangsstück, für Luftleitung, rund, Luftdichtheitsklasse ATC2 DIN EN 16798-3, konisch, aus verzinktem Stahl, größter DN 100, symmetrisch, mit Einsteckenden, geschraubt/genietet, mit Dichtungsband, min./max. Temperatur der geförderten Luft -15 bis 80 Grad C, Druckbereich von -750 bis 1000 Pa, Montagehöhe über Gelände/Fußboden bis 3,5 m, mit Aufhänge-/Auflagekonstruktion, schallgedämmt.
Menge: 4,000 St; EP: 65,840
Zeitansatz: 0,39

**01.01.02.0024 Bogen Luftleitg rund 90Grad Stahl verz DN250 glatt H bis 3,5m**
STLB-Bau 2024-10 075
Bogen, für Luftleitung, rund, Luftdichtheitsklasse ATC2 DIN EN 16798-3, 90 Grad, aus verzinktem Stahl, DN 250, glatt, mit Einsteckenden, geschraubt/genietet, mit Dichtungsband, min./max. Temperatur der geförderten Luft -15 bis 80 Grad C, Druckbereich von -750 bis 1000 Pa, Montagehöhe über Gelände/Fußboden bis 3,5 m, mit Aufhänge-/Auflagekonstruktion, schallgedämmt.
Menge: 5,000 St; EP: 113,620
Zeitansatz: 0,49

**01.01.02.0025 Bogen Luftleitg rund 90Grad Stahl verz DN224 glatt H bis 3,5m**
STLB-Bau 2024-10 075
Bogen, für Luftleitung, rund, Luftdichtheitsklasse ATC2 DIN EN 16798-3, 90 Grad, aus verzinktem Stahl, DN 224, glatt, mit Einsteckenden, geschraubt/genietet, mit Dichtungsband, min./max. Temperatur der geförderten Luft -15 bis 80 Grad C, Druckbereich von -750 bis 1000 Pa, Montagehöhe über Gelände/Fußboden bis 3,5 m, mit Aufhänge-/Auflagekonstruktion, schallgedämmt.
Menge: 2,000 St; EP: 100,500
Zeitansatz: 0,47

**01.01.02.0026 Bogen Luftleitg rund 90Grad Stahl verz DN200 glatt H bis 3,5m**
STLB-Bau 2024-10 075
Bogen, für Luftleitung, rund, Luftdichtheitsklasse ATC2 DIN EN 16798-3, 90 Grad, aus verzinktem Stahl, DN 200, glatt, mit Einsteckenden, geschraubt/genietet, mit Dichtungsband, min./max. Temperatur der geförderten Luft -15 bis 80 Grad C, Druckbereich von -750 bis 1000 Pa, Montagehöhe über Gelände/Fußboden bis 3,5 m, mit Aufhänge-/Auflagekonstruktion, schallgedämmt.
Menge: 2,000 St; EP: 89,420
Zeitansatz: 0,46

**01.01.02.0027 Bogen Luftleitg rund 90Grad Stahl verz DN160 glatt H bis 3,5m**
STLB-Bau 2024-10 075
Bogen, für Luftleitung, rund, Luftdichtheitsklasse ATC2 DIN EN 16798-3, 90 Grad, aus verzinktem Stahl, DN 160, glatt, mit Einsteckenden, geschraubt/genietet, mit Dichtungsband, min./max. Temperatur der geförderten Luft -15 bis 80 Grad C, Druckbereich von -750 bis 1000 Pa, Montagehöhe über Gelände/Fußboden bis 3,5 m, mit Aufhänge-/Auflagekonstruktion, schallgedämmt.
Menge: 35,000 St; EP: 73,090
Zeitansatz: 0,43

**01.01.02.0028 Bogen Luftleitg rund 90Grad Stahl verz DN125 glatt H bis 3,5m**
STLB-Bau 2024-10 075
Bogen, für Luftleitung, rund, Luftdichtheitsklasse ATC2 DIN EN 16798-3, 90 Grad, aus verzinktem Stahl, DN 125, glatt, mit Einsteckenden, geschraubt/genietet, mit Dichtungsband, min./max. Temperatur der geförderten Luft -15 bis 80 Grad C, Druckbereich von -750 bis 1000 Pa, Montagehöhe über Gelände/Fußboden bis 3,5 m, mit Aufhänge-/Auflagekonstruktion, schallgedämmt.
Menge: 30,000 St; EP: 60,990
Zeitansatz: 0,40

**01.01.02.0029 Bogen Luftleitg rund 90Grad Stahl verz DN100 glatt H bis 3,5m**
STLB-Bau 2024-10 075
Bogen, für Luftleitung, rund, Luftdichtheitsklasse ATC2 DIN EN 16798-3, 90 Grad, aus verzinktem Stahl, DN 100, glatt, mit Einsteckenden, geschraubt/genietet, mit Dichtungsband, min./max. Temperatur der geförderten Luft -15 bis 80 Grad C, Druckbereich von -750 bis 1000 Pa, Montagehöhe über Gelände/Fußboden bis 3,5 m, mit Aufhänge-/Auflagekonstruktion, schallgedämmt.
Menge: 20,000 St; EP: 53,630
Zeitansatz: 0,39

**01.01.02.0030 Bogen Luftleitg rund 90Grad Stahl verz DN80 glatt H bis 3,5m**
STLB-Bau 2024-10 075
Bogen, für Luftleitung, rund, Luftdichtheitsklasse ATC2 DIN EN 16798-3, 90 Grad, aus verzinktem Stahl, DN 80, glatt, mit Einsteckenden, geschraubt/genietet, mit Dichtungsband, min./max. Temperatur der geförderten Luft -15 bis 80 Grad C, Druckbereich von -750 bis 1000 Pa, Montagehöhe über Gelände/Fußboden bis 3,5 m, mit Aufhänge-/Auflagekonstruktion, schallgedämmt.
Menge: 20,000 St; EP: 48,460
Zeitansatz: 0,37

**01.01.02.0031 Bundkragen Luftleitg rund Stahl verz DN160 H bis 3,5m**
STLB-Bau 2024-10 075
Bundkragen, für Luftleitung, rund, Luftdichtheitsklasse ATC2 DIN EN 16798-3, aus verzinktem Stahl, DN 160, zum Einstecken, min./max. Temperatur der geförderten Luft -15 bis 80 Grad C, Druckbereich von -750 bis 1000 Pa, Montagehöhe über Gelände/Fußboden bis 3,5 m, mit Aufhänge-/Auflagekonstruktion, schallgedämmt.
Menge: 4,000 St; EP: 51,140
Zeitansatz: 0,36

**01.01.02.0032 Bundkragen Luftleitg rund Stahl verz DN125 H bis 3,5m**
STLB-Bau 2024-10 075
Bundkragen, für Luftleitung, rund, Luftdichtheitsklasse ATC2 DIN EN 16798-3, aus verzinktem Stahl, DN 125, zum Einstecken, min./max. Temperatur der geförderten Luft -15 bis 80 Grad C, Druckbereich von -750 bis 1000 Pa, Montagehöhe über Gelände/Fußboden bis 3,5 m, mit Aufhänge-/Auflagekonstruktion, schallgedämmt.
Menge: 5,000 St; EP: 46,010
Zeitansatz: 0,34

**01.01.02.0033 Bundkragen Luftleitg rund Stahl verz DN100 H bis 3,5m**
STLB-Bau 2024-10 075
Bundkragen, für Luftleitung, rund, Luftdichtheitsklasse ATC2 DIN EN 16798-3, aus verzinktem Stahl, DN 100, zum Einstecken, min./max. Temperatur der geförderten Luft -15 bis 80 Grad C, Druckbereich von -750 bis 1000 Pa, Montagehöhe über Gelände/Fußboden bis 3,5 m, mit Aufhänge-/Auflagekonstruktion, schallgedämmt.
Menge: 2,000 St; EP: 42,360
Zeitansatz: 0,33

**01.01.02.0034 Luftltg rund flexibel Alu DN100 H bis 3,5m Aufhänge-Auflagekonstruktion schallg.**
STLB-Bau 2024-10 075
Luftleitung, rund, flexibel, aus Aluminium, Ausführung A DIN EN 13180, DN 100, Verbindung mit Einsteckende, Form- und Verbindungsstücke werden gesondert vergütet, min./max. Temperatur der geförderten Luft -15 bis 40 Grad C, Montagehöhe über Gelände/Fußboden bis 3,5 m, mit Aufhänge-/Auflagekonstruktion, schallgedämmt.
Menge: 5,000 m; EP: 38,130
Zeitansatz: 0,39

**01.01.02.0035 Luftltg rund flexibel Alu DN125 H bis 3,5m Aufhänge-Auflagekonstruktion schallg.**
STLB-Bau 2024-10 075
Luftleitung, rund, flexibel, aus Aluminium, Ausführung A DIN EN 13180, DN 125, Verbindung mit Einsteckende, Form- und Verbindungsstücke werden gesondert vergütet, min./max. Temperatur der geförderten Luft -15 bis 40 Grad C, Montagehöhe über Gelände/Fußboden bis 3,5 m, mit Aufhänge-/Auflagekonstruktion, schallgedämmt.
Menge: 5,000 m; EP: 41,650
Zeitansatz: 0,41

**01.01.02.0036 Luftltg rund flexibel Alu DN160 H bis 3,5m Aufhänge-Auflagekonstruktion schallg.**
STLB-Bau 2024-10 075
Luftleitung, rund, flexibel, aus Aluminium, Ausführung A DIN EN 13180, DN 160, Verbindung mit Einsteckende, Form- und Verbindungsstücke werden gesondert vergütet, min./max. Temperatur der geförderten Luft -15 bis 40 Grad C, Montagehöhe über Gelände/Fußboden bis 3,5 m, mit Aufhänge-/Auflagekonstruktion, schallgedämmt.
Menge: 5,000 m; EP: 46,980
Zeitansatz: 0,45

**01.01.02.0037 Luftltg rund flexibel Alu DN200 H bis 3,5m Aufhänge-Auflagekonstruktion schallg.**
STLB-Bau 2024-10 075
Luftleitung, rund, flexibel, aus Aluminium, Ausführung A DIN EN 13180, DN 200, Verbindung mit Einsteckende, Form- und Verbindungsstücke werden gesondert vergütet, min./max. Temperatur der geförderten Luft -15 bis 40 Grad C, Montagehöhe über Gelände/Fußboden bis 3,5 m, mit Aufhänge-/Auflagekonstruktion, schallgedämmt.
Menge: 15,000 m; EP: 53,750
Zeitansatz: 0,48

**01.01.02.0038 Inspektionsöffnung oval Stahl verz 180/80mm**
STLB-Bau 2024-10 075
Inspektions- und Wartungsöffnung als Deckel mit Einbaurahmen und Dichtung, oval, aus verzinktem Stahl, Maße 180/80 mm, für Einbau in runde Luftleitung, mit Kantenschutz, mit Schraubverschluss, aerosolatdicht, Luftdichtheitsklasse ATC3 DIN EN 16798-3.
Menge: 30,000 St; EP: 50,010
Zeitansatz: 0,39

**01.01.02.0039 Inspektionsöffnung oval Stahl verz 300/200mm**
STLB-Bau 2024-10 075
Inspektions- und Wartungsöffnung als Deckel mit Einbaurahmen und Dichtung, oval, aus verzinktem Stahl, Maße 300/200 mm, für Einbau in rechteckige Luftleitung, mit Kantenschutz, mit Schraubverschluss, aerosolatdicht, Luftdichtheitsklasse ATC3 DIN EN 16798-3.
Menge: 20,000 St; EP: 62,860
Zeitansatz: 0,41

Summe Abschnitt 01.01.02 Kanäle und Rohre: 63547,51

##### Abschnitt 01.01.03 Einbauteile und Auslässe

**01.01.03.0001 Konst. Volumenstromregler DN80 Gehäuse Stahl verz**
STLB-Bau 2024-10 075
Volumenstromregler,
Volumenstrom '100' m3/h, Druckdifferenz 30 bis 300 Pa bei Sollvolumenstrom, mechanisch selbsttätig für konstante Volumenströme, rund, für horizontalen Einbau, mit Absperrfunktion, Dichtheitsklasse 2 DIN EN 1751, DN 80, Gehäuse aus verzinktem Stahl, mit Inspektions- und Wartungsöffnung, mit Steckverbinder, Klappenwellen wartungsfrei gelagert, Klappen/-blatt aus verzinktem Stahl, mit mechanischem Stellungsanzeiger.
Menge: 2,000 St; EP: 286,000

**01.01.03.0002 Konst. Volumenstromregler DN125 Gehäuse Stahl verz**
STLB-Bau 2024-04 075
Volumenstromregler,
Volumenstrom '150' m3/h, Druckdifferenz 30 bis 300 Pa bei Sollvolumenstrom, mechanisch selbsttätig für konstante Volumenströme, rund, für horizontalen Einbau, mit Absperrfunktion, Dichtheitsklasse 2 DIN EN 1751, DN 125, Gehäuse aus verzinktem Stahl, mit Inspektions- und Wartungsöffnung, mit Steckverbinder, Klappenwellen wartungsfrei gelagert, Klappen/-blatt aus verzinktem Stahl, mit mechanischem Stellungsanzeiger.
Menge: 2,000 St; EP: 302,500

**01.01.03.0003 Konst. Volumenstromregler DN160 Gehäuse Stahl verz**
STLB-Bau 2024-04 075
Volumenstromregler,
Volumenstrom '200' m3/h, Druckdifferenz 30 bis 300 Pa bei Sollvolumenstrom, mechanisch selbsttätig für konstante Volumenströme, rund, für horizontalen Einbau, mit Absperrfunktion, Dichtheitsklasse 2 DIN EN 1751, DN 160, Gehäuse aus verzinktem Stahl, mit Inspektions- und Wartungsöffnung, mit Steckverbinder, Klappenwellen wartungsfrei gelagert, Klappen/-blatt aus verzinktem Stahl, mit mechanischem Stellungsanzeiger.
Menge: 2,000 St; EP: 330,000

**01.01.03.0004 Var. Volumenstromregler DN100 Gehäuse Stahl verz**
STLB-Bau 2024-10 075
Volumenstromregler, Druckdifferenz 30 bis 300 Pa bei Sollvolumenstrom, mit Hilfsenergie für variable Volumenströme,
min. Volumenstrom '10' m3/h,
max. Volumenstrom '100' m3/h,
Volumenstrom Hilfsenergie '100' m3/h, rund, für horizontalen Einbau, mit Absperrfunktion, Dichtheitsklasse 2 DIN EN 1751, DN 100, Gehäuse aus verzinktem Stahl, Klappenwellen wartungsfrei gelagert, Klappen/-blatt aus verzinktem Stahl, mit elektrischem Stellantrieb, Bemessungsbetriebsspannung 230 V AC.
Menge: 10,000 St; EP: 794,750

**01.01.03.0005 Var. Volumenstromregler DN125 Gehäuse Stahl verz**
STLB-Bau 2024-10 075
Volumenstromregler, Druckdifferenz 30 bis 300 Pa bei Sollvolumenstrom, mit Hilfsenergie für variable Volumenströme,
min. Volumenstrom '10' m3/h,
max. Volumenstrom '200' m3/h,
Volumenstrom Hilfsenergie '200' m3/h, rund, für horizontalen Einbau, mit Absperrfunktion, Dichtheitsklasse 2 DIN EN 1751, DN 125, Gehäuse aus verzinktem Stahl, Klappenwellen wartungsfrei gelagert, Klappen/-blatt aus verzinktem Stahl, mit elektrischem Stellantrieb, Bemessungsbetriebsspannung 230 V AC.
Menge: 4,000 St; EP: 874,230

**01.01.03.0006 Var. Volumenstromregler DN160 Gehäuse Stahl verz**
STLB-Bau 2024-10 075
Volumenstromregler, Druckdifferenz 30 bis 300 Pa bei Sollvolumenstrom, mit Hilfsenergie für variable Volumenströme,
min. Volumenstrom '100' m3/h,
max. Volumenstrom '600' m3/h,
Volumenstrom Hilfsenergie '600' m3/h, rund, für horizontalen Einbau, mit Absperrfunktion, Dichtheitsklasse 2 DIN EN 1751, DN 160, Gehäuse aus verzinktem Stahl, Klappenwellen wartungsfrei gelagert, Klappen/-blatt aus verzinktem Stahl, mit elektrischem Stellantrieb, Bemessungsbetriebsspannung 230 V AC.
Menge: 4,000 St; EP: 953,700

**01.01.03.0007 Var. Volumenstromregler DN200 Gehäuse Stahl verz**
STLB-Bau 2024-10 075
Volumenstromregler, Druckdifferenz 30 bis 300 Pa bei Sollvolumenstrom, mit Hilfsenergie für variable Volumenströme,
min. Volumenstrom '100' m3/h,
max. Volumenstrom '600' m3/h,
Volumenstrom Hilfsenergie '600' m3/h, rund, für horizontalen Einbau, mit Absperrfunktion, Dichtheitsklasse 2 DIN EN 1751, DN 200, Gehäuse aus verzinktem Stahl, Klappenwellen wartungsfrei gelagert, Klappen/-blatt aus verzinktem Stahl, mit elektrischem Stellantrieb, Bemessungsbetriebsspannung 230 V AC.
Menge: 14,000 St; EP: 993,440

**01.01.03.0008 Schalldämpfer rund Druckdifferenz bis 30Pa DN80**
STLB-Bau 2024-10 075
Schalldämpfer, rund, Druckdifferenz bis 30 Pa,
Mind.-Dämpfung bei den Oktavmittenfrequenzen 63/125/250/500/1000/2000/4000/8000 Hz in dB '4/5/10/20/43/50/50/25'

DN 80, Hygieneanforderungen VDI 6022 Blatt 1, aerosolatdicht, Luftdichtheitsklasse ATC2 DIN EN 16798-3, Außenrohr als Wickelfalzrohr aus verzinktem Stahl, Innenrohr perforiert, aus verzinktem Stahl, Verbindung mit Einsteckenden, mit Lippendichtung.
Menge: 2,000 St; EP: 353,740
Zeitansatz: 0,28

**01.01.03.0009 Schalldämpfer rund Druckdifferenz bis 30Pa DN100**
STLB-Bau 2024-10 075
Schalldämpfer, rund, Druckdifferenz bis 30 Pa,
Mind.-Dämpfung bei den Oktavmittenfrequenzen 63/125/250/500/1000/2000/4000/8000 Hz in dB '3/3/7/15/38/50/43/21'

DN 100, Hygieneanforderungen VDI 6022 Blatt 1, aerosolatdicht, Luftdichtheitsklasse ATC2 DIN EN 16798-3, Außenrohr als Wickelfalzrohr aus verzinktem Stahl, Innenrohr perforiert, aus verzinktem Stahl, Verbindung mit Einsteckenden, mit Lippendichtung.
Menge: 10,000 St; EP: 388,130
Zeitansatz: 0,34

**01.01.03.0010 Schalldämpfer rund Druckdifferenz bis 30Pa DN125**
STLB-Bau 2024-10 075
Schalldämpfer, rund, Druckdifferenz bis 30 Pa,
Mind.-Dämpfung bei den Oktavmittenfrequenzen 63/125/250/500/1000/2000/4000/8000 Hz in dB '2/3/6/13/34/48/27/15'

DN 125, Hygieneanforderungen VDI 6022 Blatt 1, aerosolatdicht, Luftdichtheitsklasse ATC2 DIN EN 16798-3, Außenrohr als Wickelfalzrohr aus verzinktem Stahl, Innenrohr perforiert, aus verzinktem Stahl, Verbindung mit Einsteckenden, mit Lippendichtung.
Menge: 6,000 St; EP: 431,130
Zeitansatz: 0,40

**01.01.03.0011 Schalldämpfer rund Druckdifferenz bis 30Pa DN160**
STLB-Bau 2024-10 075
Schalldämpfer, rund, Druckdifferenz bis 30 Pa,
Mind.-Dämpfung bei den Oktavmittenfrequenzen 63/125/250/500/1000/2000/4000/8000 Hz in dB '1/3/4/10/26/40/13/12'

DN 160, Hygieneanforderungen VDI 6022 Blatt 1, aerosolatdicht, Luftdichtheitsklasse ATC2 DIN EN 16798-3, Außenrohr als Wickelfalzrohr aus verzinktem Stahl, Innenrohr perforiert, aus verzinktem Stahl, Verbindung mit Einsteckenden, mit Lippendichtung.
Menge: 6,000 St; EP: 491,330
Zeitansatz: 0,49

**01.01.03.0012 Schalldämpfer rund Druckdifferenz bis 30Pa DN200**
STLB-Bau 2024-10 075
Schalldämpfer, rund, Druckdifferenz bis 30 Pa,
Mind.-Dämpfung bei den Oktavmittenfrequenzen 63/125/250/500/1000/2000/4000/8000 Hz in dB '1/3/4/10/26/40/13/12'

DN 200, Hygieneanforderungen VDI 6022 Blatt 1, aerosolatdicht, Luftdichtheitsklasse ATC2 DIN EN 16798-3, Außenrohr als Wickelfalzrohr aus verzinktem Stahl, Innenrohr perforiert, aus verzinktem Stahl, Verbindung mit Einsteckenden, mit Lippendichtung.
Menge: 14,000 St; EP: 560,140
Zeitansatz: 0,60

**01.01.03.0013 Brandschutzklappe EI90S Gehäuse Stahl verz DN160 elektr Antrieb Federrücklauf 230V IP54**
STLB-Bau 2024-10 075
Brandschutzklappe DIN EN 15650, Funktion prüfbar im eingebauten Zustand, Klassifizierung EI 90 S DIN EN 13501-3, beidseitig geprüft DIN EN 1366-2, für vertikalen und horizontalen Einbau, Achslage waagerecht oder senkrecht, rauchdicht, Gehäuse aus verzinktem Stahl, rund, DN 160, Einbau in leichte Trennwand, mit Metallständer, Nasseinbau, mit Absperrklappenblatt aus mineralischem Baustoff, beschichtet, mit thermoelektrischer Auslösung, Nennauslösetemperatur max. 72 Grad C, mit elektrischem Antrieb mit Federrücklauf und integrierten Endlageschaltern, Dauerhaftigkeit der Betriebssicherheit: 10000 Zyklen DIN EN 15650, Bemessungsbetriebsspannung 230 V AC, Schutzart IP 54 DIN EN 60529 (VDE 0470-1).
Menge: 2,000 St; EP: 658,800
Zeitansatz: 1,18

**01.01.03.0014 Brandschutzklappe EI90S Gehäuse Stahl verz B 700mm H 500mm elektr Antrieb Federrücklauf 230V IP54**
STLB-Bau 2024-10 075
Brandschutzklappe DIN EN 15650, Funktion prüfbar im eingebauten Zustand, Klassifizierung EI 90 S DIN EN 13501-3, beidseitig geprüft DIN EN 1366-2, für vertikalen und horizontalen Einbau, Achslage waagerecht oder senkrecht, rauchdicht, Gehäuse aus verzinktem Stahl, eckig, Nennbreite 700 mm, Nennhöhe 500 mm, Einbau in leichte Trennwand, mit Metallständer, Nasseinbau, mit 2 Revisionsöffnungen mit Deckel, mit Absperrklappenblatt aus mineralischem Baustoff, beschichtet, mit thermoelektrischer Auslösung, Nennauslösetemperatur max. 72 Grad C, mit elektrischem Antrieb mit Federrücklauf und integrierten Endlageschaltern, Dauerhaftigkeit der Betriebssicherheit: 10000 Zyklen DIN EN 15650, Bemessungsbetriebsspannung 230 V AC, Schutzart IP 54 DIN EN 60529 (VDE 0470-1).
Menge: 4,000 St; EP: 1075,600
Zeitansatz: 1,84

**01.01.03.0015 Schwebstofffilter-Deckenluftdurchlass Dichtsitz-Prüfeinr. Differenzdruckmessung Aerosolmessstelle H13 Front Stahl**
STLB-Bau 2024-10 075
Schwebstofffilter-Deckenluftdurchlass, Gehäuse aus pulverbeschichtetem Stahl, mit Anschlussstutzen, rund, Dichtheitsklasse 2 DIN EN 1751, mit Anpressvorrichtung für Filterzelle mit U-Dichtung, mit Dichtsitz-Prüfeinrichtung, mit Differenzdruckmessung, mit Aerosolmessstelle, Schwebstofffilter, Filterklasse H13 DIN EN 1822-1, Filtermedium aus nassfestem Glasfaserpapier, Rahmen aus Aluminium-Strangpressprofil, Frontplatte mit verstellbaren konisch angeordneten Lamellen, Frontplatte aus Stahl, beschichtet, Luftleitelement aus Kunststoff, Frontplattennennmaße L/B 400/400 mm, Filterzelle L/B/H 305/305/78 mm.
Menge: 14,000 St; EP: 900,000

**01.01.03.0016 Schwebstofffilter-Deckenluftdurchlass Dichtsitz-Prüfeinr. Differenzdruckmessung Aerosolmessstelle H13 Front Stahl**
STLB-Bau 2024-10 075
Schwebstofffilter-Deckenluftdurchlass, Gehäuse aus pulverbeschichtetem Stahl, mit Anschlussstutzen, rund, Dichtheitsklasse 2 DIN EN 1751, mit Anpressvorrichtung für Filterzelle mit U-Dichtung, mit Dichtsitz-Prüfeinrichtung, mit Differenzdruckmessung, mit Aerosolmessstelle, Schwebstofffilter, Filterklasse H13 DIN EN 1822-1, Filtermedium aus nassfestem Glasfaserpapier, Rahmen aus Aluminium-Strangpressprofil, Frontplatte mit verstellbaren konisch angeordneten Lamellen, Frontplatte aus Stahl, beschichtet, Luftleitelement aus Kunststoff, Frontplattennennmaße L/B 600/600 mm, Filterzelle L/B/H 557/557/78 mm.
Menge: 14,000 St; EP: 1000,000

**01.01.03.0017 Luftventil Zu-Abluft 100mm beschStahl**
STLB-Bau 2024-10 075
Luftventil, für Zu-/Abluft, für Wand-/Deckeneinbau, Nenngröße 100 mm, mit Ventilsitz und manuell einstellbarem Ventilteller, aus beschichtetem Stahl,
Farbton 'RAL 9010'
.
Menge: 6,000 St; EP: 31,030
Zeitansatz: 0,21

**01.01.03.0018 Luftventil Zu-Abluft 125mm beschStahl**
STLB-Bau 2024-10 075
Luftventil, für Zu-/Abluft, für Wand-/Deckeneinbau, Nenngröße 125 mm, mit Ventilsitz und manuell einstellbarem Ventilteller, aus beschichtetem Stahl,
Farbton 'RAL 9010'
.
Menge: 4,000 St; EP: 37,440
Zeitansatz: 0,25

**01.01.03.0019 Luftventil Zu-Abluft 200mm beschStahl**
STLB-Bau 2024-10 075
Luftventil, für Zu-/Abluft, für Wand-/Deckeneinbau, Nenngröße 200 mm, mit Ventilsitz und manuell einstellbarem Ventilteller, aus beschichtetem Stahl,
Farbton 'RAL 9010'
.
Menge: 2,000 St; EP: 56,670
Zeitansatz: 0,35

Summe Abschnitt 01.01.03 Einbauteile und Auslässe: 81639,16

##### Abschnitt 01.01.04 Isolierung

**01.01.04.0001 Wärmedämmung Luftltg Gebäude Mineralwolle Drahtnetzmatte D 30mm**
STLB-Bau 2024-10 047
Wärmedämmung ohne Ummantelung DIN 4140 an haus- und betriebstechnischen Anlagen, an Luftleitung, rechteckig, Maße DIN EN 1505, im Gebäude, Dämmung aus Mineralwolle DIN EN 14303, als Drahtnetzmatte, Dämmschichtdicke 30 mm, Baustoffklasse DIN 4102-1 A2 (nichtbrennbar), Schmelzpunkt größer 1000 Grad C, DIN 4102-17, Wärmeleitfähigkeit 0,035 W/(mK) bei 40 Grad C Mitteltemperatur DIN EN 12667, kaschiert mit Alufolie, Arbeitshöhe des Montageortes bis 3,5 m über der Standfläche des hierfür erforderlichen Gerüstes.
Menge: 200,000 m2; EP: 29,670
Zeitansatz: 0,22

Summe Abschnitt 01.01.04 Isolierung: 5934,00

Summe Abschnitt 01.01 Lüftung: 165449,46

#### Abschnitt 01.02 Entrauchung

##### Abschnitt 01.02.01 Rauchabzugsanlagen

**01.02.01.0001 Entrauchungs-Axialventilator Aufstellung im Freien Gehäuse Stahl Wartungs-Lasttrennschalter 3polig**
STLB-Bau 2024-10 075
Entrauchungs-Axialventilator DIN EN 12101-3, Aufstellung im Freien, Genauigkeitsklasse 2 DIN 24166, saugseitig angeschlossen, frei ausblasend,
Volumenstrom '7000' m3/h, Temperaturklasse F 400, Bezugsdichte am Eintrittsquerschnitt 1,15 kg/m3, mit Motor, DIN EN 60034-1 (VDE 0530-1), Bemessungsbetriebsspannung 400 V AC, Schutzart IP 55 DIN EN 60529 (VDE 0470-1), Gehäuse aus korrosionsgeschütztem Stahl, Laufrad dynamisch ausgewuchtet, DIN ISO 21940-11, Gütestufe G 6.3, Laufrad aus beschichtetem Stahl, mit Schutzvorrichtungen DIN EN ISO 13857, druckseitig, aus verzinktem Stahl, Leitungsanschluss saugseitig, Anschluss mit elastischem Verbindungsstück mit bauaufsichtlicher Zulassung, mit Flansch, aus beschichtetem Stahl, mit Wartungsschalter als Lasttrennschalter, 3-polig, Steuergerät in Schutzart IP 54 DIN EN 60529 (VDE 0470-1), Ansteuerung über Brandmeldeanlage/Rauchmeldetableau, mit Hauptschalter, Hauptsicherung und Phasenkontrollleuchten, mit mind. 8 Eingängen für optische Rauchmelder und mind. 8 Eingängen für Taster.
Menge: 1,000 St; EP: 34000,000

**01.02.01.0002 Nachströmungs-Axialventilator Aufstellung im Gebäude Gehäuse Stahl besch Wartungs-Lasttrennschalter 3polig**
STLB-Bau 2024-10 075
Entrauchungs-Axialventilator DIN EN 12101-3, Aufstellung im Gebäude, außerhalb des Rauchabschnitts, Genauigkeitsklasse 2 DIN 24166, frei ansaugend, druckseitig angeschlossen,
Volumenstrom '7500' m3/h, Temperaturklasse F 400, Bezugsdichte am Eintrittsquerschnitt 1,15 kg/m3, mit Motor, DIN EN 60034-1 (VDE 0530-1), Bemessungsbetriebsspannung 400 V AC, Schutzart IP 55 DIN EN 60529 (VDE 0470-1), Gehäuse aus beschichtetem Stahl, Laufrad dynamisch ausgewuchtet, DIN ISO 21940-11, Gütestufe G 6.3, Laufrad aus beschichtetem Stahl, mit Schutzvorrichtungen DIN EN ISO 13857, druckseitig, aus verzinktem Stahl, Leitungsanschluss saugseitig, Anschluss mit elastischem Verbindungsstück mit bauaufsichtlicher Zulassung, mit Flansch, aus beschichtetem Stahl, mit Wartungsschalter als Lasttrennschalter, 3-polig, Steuergerät in Schutzart IP 54 DIN EN 60529 (VDE 0470-1), Ansteuerung über Brandmeldeanlage/Rauchmeldetableau, mit Hauptschalter, Hauptsicherung und Phasenkontrollleuchten, mit mind. 8 Eingängen für optische Rauchmelder und mind. 8 Eingängen für Taster.
Menge: 1,000 St; EP: 28000,000

Summe Abschnitt 01.02.01 Rauchabzugsanlagen: 62000,00

##### Abschnitt 01.02.02 Kanäle und Rohre

**01.02.02.0001 Luftltg rechteckig Stahl verz gefalzt Kanten-L bis 500mm WD 1,1mm Aufhänge-Auflagekonstruktion schallg.**
STLB-Bau 2024-10 075
Luftleitung, rechteckig, Luftdichtheitsklasse ATC3 DIN EN 16798-3, Druckklasse 2 DIN EN 1507, aus verzinktem Stahl, gefalzt, Maße DIN EN 1505, Kantenlänge bis 500 mm, Wanddicke 1,1 mm, Verbindung mit Winkelflansch, mit Schrauben und Dichtung, Form- und Verbindungsstücke werden gesondert vergütet, min./max. Temperatur der geförderten Luft -15 bis 80 Grad C, mit Aufhänge-/Auflagekonstruktion, schallgedämmt, befestigen mit Befestigungsmitteln mit bauaufsichtlichem Nachweis einschl. Bohrungen.
Menge: 90,000 m2; EP: 103,910
Zeitansatz: 0,34

**01.02.02.0002 Luftltg rechteckig Stahl verz gefalzt Kanten-L 500-1000mm WD 1,1mm H bis 3,5m Aufhänge-Auflagekonstruktion schallg.**
STLB-Bau 2024-10 075
Luftleitung, rechteckig, Luftdichtheitsklasse ATC3 DIN EN 16798-3, Druckklasse 2 DIN EN 1507, aus verzinktem Stahl, gefalzt, Maße DIN EN 1505, Kantenlänge über 500 bis 1000 mm, Wanddicke 1,1 mm, Verbindung mit Winkelflansch, mit Schrauben und Dichtung, Form- und Verbindungsstücke werden gesondert vergütet, min./max. Temperatur der geförderten Luft -15 bis 80 Grad C, Montagehöhe über Gelände/Fußboden bis 3,5 m, mit Aufhänge-/Auflagekonstruktion, schallgedämmt, befestigen mit Befestigungsmitteln mit bauaufsichtlichem Nachweis einschl. Bohrungen.
Menge: 30,000 m2; EP: 105,060
Zeitansatz: 0,31

**01.02.02.0003 Formstück Luftltg rechteckig Stahl verz gefalzt Kanten-L bis 500mm H bis 3,5m**
STLB-Bau 2024-10 075
Formstück für Luftleitung, rechteckig, aerosolatdicht, Luftdichtheitsklasse ATC3 DIN EN 16798-3, aus verzinktem Stahl, gefalzt, Maße DIN EN 1505, Kantenlänge bis 500 mm, Wanddicke 1,1 mm, Verbindung mit Winkelflansch, mit Schrauben und Dichtung, min./max. Temperatur der geförderten Luft -15 bis 80 Grad C, Montagehöhe über Gelände/Fußboden bis 3,5 m, mit Aufhänge-/Auflagekonstruktion, schallgedämmt, befestigen mit Befestigungsmitteln mit bauaufsichtlichem Nachweis einschl. Bohrungen.
Menge: 70,000 m2; EP: 132,110
Zeitansatz: 0,47

**01.02.02.0004 Formstück Luftltg rechteckig Stahl verz gefalzt Kanten-L 500-1000mm H bis 3,5m**
STLB-Bau 2024-10 075
Formstück für Luftleitung, rechteckig, aerosolatdicht, Luftdichtheitsklasse ATC3 DIN EN 16798-3, aus verzinktem Stahl, gefalzt, Maße DIN EN 1505, Kantenlänge über 500 bis 1000 mm, Wanddicke 1,1 mm, Verbindung mit Winkelflansch, mit Schrauben und Dichtung, min./max. Temperatur der geförderten Luft -15 bis 80 Grad C, Montagehöhe über Gelände/Fußboden bis 3,5 m, mit Aufhänge-/Auflagekonstruktion, schallgedämmt, befestigen mit Befestigungsmitteln mit bauaufsichtlichem Nachweis einschl. Bohrungen.
Menge: 10,000 m2; EP: 134,260
Zeitansatz: 0,43

**01.02.02.0005 Luftltg rechteckig Stahl niro gefalzt Kanten-L 500-1000mm WD 1,1mm**
STLB-Bau 2024-10 075
Luftleitung, rechteckig, Luftdichtheitsklasse ATC3 DIN EN 16798-3, Druckklasse 2 DIN EN 1507, aus nichtrostendem Stahl, Werkstoff-Nr 1.4301, gefalzt, Maße DIN EN 1505, Kantenlänge über 500 bis 1000 mm, Wanddicke 1,1 mm, Verbindung mit Winkelflansch, mit Schrauben und Dichtung, Form- und Verbindungsstücke werden gesondert vergütet, min./max. Temperatur der geförderten Luft -15 bis 80 Grad C, an Befestigungselement WDVS, Befestigungselement WDVS wird gesondert vergütet, Befestigungsuntergrund Stahlbeton.
Menge: 30,000 m2; EP: 187,990
Zeitansatz: 0,23

**01.02.02.0006 Formstück Luftltg rechteckig Stahl niro gefalzt Kanten-L 500-1000mm**
STLB-Bau 2024-10 075
Formstück für Luftleitung, rechteckig, aerosolatdicht, Luftdichtheitsklasse ATC3 DIN EN 16798-3, aus nichtrostendem Stahl, Werkstoff-Nr 1.4301, gefalzt, Maße DIN EN 1505, Kantenlänge über 500 bis 1000 mm, Wanddicke 1,1 mm, Verbindung mit Winkelflansch, mit Schrauben und Dichtung, min./max. Temperatur der geförderten Luft -15 bis 80 Grad C, an Befestigungselement WDVS, Befestigungselement WDVS wird gesondert vergütet.
Menge: 20,000 m2; EP: 240,260
Zeitansatz: 0,34

**01.02.02.0007 Elastische Verbindung L 100-200mm rechteckige Luftleitg Kanten-L 250-500mm**
STLB-Bau 2024-10 075
Elastisches Verbindungsstück, Baustoffklasse DIN 4102-1 A2 (nichtbrennbar), Luftdichtheitsklasse ATC3 DIN EN 16798-3, gestreckte Länge über 100 bis 200 mm, für rechteckige Luftleitung, größte Kantenlänge über 250 bis 500 mm, mit Anschlussrahmen aus verzinktem Stahl.
Menge: 5,000 St; EP: 240,000

**01.02.02.0008 Elastische Verbindung L 100-200mm rechteckige Luftleitg Kanten-L 500-1000mm**
STLB-Bau 2024-10 075
Elastisches Verbindungsstück, Baustoffklasse DIN 4102-1 A2 (nichtbrennbar), Luftdichtheitsklasse ATC3 DIN EN 16798-3, gestreckte Länge über 100 bis 200 mm, für rechteckige Luftleitung, größte Kantenlänge über 500 bis 1000 mm, mit Anschlussrahmen aus verzinktem Stahl.
Menge: 5,000 St; EP: 260,000

**01.02.02.0009 Inspektionsöffnung oval Stahl verz 300/200mm**
STLB-Bau 2024-10 075
Inspektions- und Wartungsöffnung als Deckel mit Einbaurahmen und Dichtung, oval, aus verzinktem Stahl, Maße 300/200 mm, für Einbau in runde Luftleitung, mit Kantenschutz, mit Schraubverschluss, Luftdichtheitsklasse ATC3 DIN EN 16798-3.
Menge: 25,000 St; EP: 62,860
Zeitansatz: 0,41

Summe Abschnitt 01.02.02 Kanäle und Rohre: 37610,40

##### Abschnitt 01.02.03 Einbauteile und Auslässe

**01.02.03.0001 Entrauchungsklappe EI90S B 200mm H 200mm Motor 24VAC/DC**
STLB-Bau 2024-10 075
Entrauchungsklappe DIN EN 12101-8 für maschinelle Entrauchungsanlagen, Klassifizierung EI 90 S DIN EN 13501-4, für vertikalen und horizontalen Einbau, Achslage waagerecht und senkrecht, MA (manuelle und automatische Auslösung), rauchdicht, multi, Gehäuse aus Kalziumsilikat, Einbau in Entrauchungsleitung, rauchdicht bei Unterdruck bis 500 Pa, Arbeitszyklen 10000 (C10000), Nennbreite 200 mm, Nennhöhe 200 mm, Länge 400 mm, mit 2 Anschlussrahmen zum Anschluss von metallischen Leitungen, mit Motor, reversierbar, Bemessungsbetriebsspannung 24 V AC/DC.
Menge: 12,000 St; EP: 1681,580
Zeitansatz: 1,05

**01.02.03.0002 Deckenluftdurchlass quadratisch Front Alu L/B 600/600mm**
STLB-Bau 2024-10 075
Deckenluftdurchlass, quadratisch, Frontplatte mit feststehenden konisch angeordneten Lamellen, Lamellenanordnung einseitig, mit sichtbarer Schraubbefestigung, Frontplatte aus Aluminium, beschichtet, Luftleitelemente aus Kunststoff, weiß, Frontplattennennmaß L/B 600/600 mm, mit Anschlusskasten, Luftleitungsanschluss aus verzinktem Stahl, mit Volumenstromeinstellvorrichtung des Luftleitungsanschlusses.
Menge: 8,000 St; EP: 500,000

**01.02.03.0003 Deckenluftdurchlass quadratisch Front Alu L/B 400/400mm**
STLB-Bau 2024-04 075
Deckenluftdurchlass, quadratisch, Frontplatte mit feststehenden konisch angeordneten Lamellen, Lamellenanordnung einseitig, mit sichtbarer Schraubbefestigung, Frontplatte aus Aluminium, beschichtet, Luftleitelemente aus Kunststoff, weiß, Frontplattennennmaß L/B 400/400 mm, mit Anschlusskasten, Luftleitungsanschluss aus verzinktem Stahl, mit Volumenstromeinstellvorrichtung des Luftleitungsanschlusses.
Menge: 8,000 St; EP: 400,000

Summe Abschnitt 01.02.03 Einbauteile und Auslässe: 27378,96

Summe Abschnitt 01.02 Entrauchung: 126989,36

Summe Bereich 01 1. Bauabschnitt: 292438,82; Summe brutto: 348002,20

### Bereich 02 2. Bauabschnitt

#### Abschnitt 02.01 Lüftung

##### Abschnitt 02.01.01 Kanäle und Rohre

**02.01.01.0001 Luftltg rechteckig Stahl verz gefalzt Kanten-L bis 500mm WD 0,8mm H bis 3,5m Aufhänge-Auflagekonstruktion schallg.**
STLB-Bau 2024-10 075
Luftleitung, rechteckig, Luftdichtheitsklasse ATC2 DIN EN 16798-3, Druckklasse 2 DIN EN 1507, aus verzinktem Stahl, gefalzt, Maße DIN EN 1505, Kantenlänge bis 500 mm, Wanddicke 0,8 mm, Verbindung mit Winkelflansch, mit Schrauben und Dichtung, Form- und Verbindungsstücke werden gesondert vergütet, min./max. Temperatur der geförderten Luft -15 bis 40 Grad C, Montagehöhe über Gelände/Fußboden bis 3,5 m, mit Aufhänge-/Auflagekonstruktion, schallgedämmt, befestigen mit Befestigungsmitteln mit bauaufsichtlichem Nachweis einschl. Bohrungen.
Menge: 10,000 m2; EP: 93,410
Zeitansatz: 0,35

**02.01.01.0002 Luftltg rechteckig Stahl verz gefalzt Kanten-L 500-1000mm WD 0,8mm H bis 3,5m Aufhänge-Auflagekonstruktion schallg.**
STLB-Bau 2024-10 075
Luftleitung, rechteckig, Luftdichtheitsklasse ATC2 DIN EN 16798-3, Druckklasse 2 DIN EN 1507, aus verzinktem Stahl, gefalzt, Maße DIN EN 1505, Kantenlänge über 500 bis 1000 mm, Wanddicke 0,8 mm, Verbindung mit Winkelflansch, mit Schrauben und Dichtung, Form- und Verbindungsstücke werden gesondert vergütet, min./max. Temperatur der geförderten Luft -15 bis 40 Grad C, Montagehöhe über Gelände/Fußboden bis 3,5 m, mit Aufhänge-/Auflagekonstruktion, schallgedämmt, befestigen mit Befestigungsmitteln mit bauaufsichtlichem Nachweis einschl. Bohrungen.
Menge: 10,000 m2; EP: 93,290
Zeitansatz: 0,31

**02.01.01.0003 Luftltg rechteckig Stahl verz gefalzt Kanten-L 1000-1500mm WD 0,8mm H bis 3,5m Aufhänge-Auflagekonstruktion schallg.**
STLB-Bau 2024-10 075
Luftleitung, rechteckig, Luftdichtheitsklasse ATC2 DIN EN 16798-3, Druckklasse 2 DIN EN 1507, aus verzinktem Stahl, gefalzt, Maße DIN EN 1505, Kantenlänge über 1000 bis 1500 mm, Wanddicke 0,8 mm, Verbindung mit Winkelflansch, mit Schrauben und Dichtung, Form- und Verbindungsstücke werden gesondert vergütet, min./max. Temperatur der geförderten Luft -15 bis 40 Grad C, Montagehöhe über Gelände/Fußboden bis 3,5 m, mit Aufhänge-/Auflagekonstruktion, schallgedämmt, befestigen mit Befestigungsmitteln mit bauaufsichtlichem Nachweis einschl. Bohrungen.
Menge: 10,000 m2; EP: 96,460
Zeitansatz: 0,31

**02.01.01.0004 Formstück Luftltg rechteckig Stahl verz gefalzt Kanten-L bis 500mm H bis 3,5m**
STLB-Bau 2024-10 075
Formstück für Luftleitung, rechteckig, Luftdichtheitsklasse ATC2 DIN EN 16798-3, Druckklasse 2 DIN EN 1507, aus verzinktem Stahl, gefalzt, Maße DIN EN 1505, Kantenlänge bis 500 mm, Wanddicke 0,8 mm, Verbindung mit Winkelflansch, mit Schrauben und Dichtung, min./max. Temperatur der geförderten Luft -15 bis 40 Grad C, Montagehöhe über Gelände/Fußboden bis 3,5 m, mit Aufhänge-/Auflagekonstruktion, schallgedämmt, befestigen mit Befestigungsmitteln mit bauaufsichtlichem Nachweis einschl. Bohrungen.
Menge: 5,000 m2; EP: 117,910
Zeitansatz: 0,46

**02.01.01.0005 Formstück Luftltg rechteckig Stahl verz gefalzt Kanten-L 500-1000mm H bis 3,5m**
STLB-Bau 2024-10 075
Formstück für Luftleitung, rechteckig, Luftdichtheitsklasse ATC2 DIN EN 16798-3, Druckklasse 2 DIN EN 1507, aus verzinktem Stahl, gefalzt, Maße DIN EN 1505, Kantenlänge über 500 bis 1000 mm, Wanddicke 0,8 mm, Verbindung mit Winkelflansch, mit Schrauben und Dichtung, min./max. Temperatur der geförderten Luft -15 bis 40 Grad C, Montagehöhe über Gelände/Fußboden bis 3,5 m, mit Aufhänge-/Auflagekonstruktion, schallgedämmt, befestigen mit Befestigungsmitteln mit bauaufsichtlichem Nachweis einschl. Bohrungen.
Menge: 5,000 m2; EP: 119,360
Zeitansatz: 0,43

**02.01.01.0006 Formstück Luftltg rechteckig Stahl verz gefalzt Kanten-L 1000-1500mm H bis 3,5m**
STLB-Bau 2024-10 075
Formstück für Luftleitung, rechteckig, Luftdichtheitsklasse ATC2 DIN EN 16798-3, Druckklasse 2 DIN EN 1507, aus verzinktem Stahl, gefalzt, Maße DIN EN 1505, Kantenlänge über 1000 bis 1500 mm, Wanddicke 0,8 mm, Verbindung mit Winkelflansch, mit Schrauben und Dichtung, min./max. Temperatur der geförderten Luft -15 bis 40 Grad C, Montagehöhe über Gelände/Fußboden bis 3,5 m, mit Aufhänge-/Auflagekonstruktion, schallgedämmt, befestigen mit Befestigungsmitteln mit bauaufsichtlichem Nachweis einschl. Bohrungen.
Menge: 5,000 m2; EP: 124,050
Zeitansatz: 0,44

**02.01.01.0007 Wickelfalzrohr Stahl verz DN160 -750-2000Pa H bis 3,5m Aufhänge-Auflagekonstruktion schallg.**
STLB-Bau 2024-10 075
Wickelfalzrohr aus verzinktem Stahl, Luftdichtheitsklasse ATC2 DIN EN 16798-3, Maße DIN EN 1506, DN 160, mit Einsteckende, mit Lippendichtung, Form- und Verbindungsstücke werden gesondert vergütet, min./max. Temperatur der geförderten Luft -15 bis 40 Grad C, Druckbereich von -750 bis 2000 Pa, Montagehöhe über Gelände/Fußboden bis 3,5 m, mit Aufhänge-/Auflagekonstruktion, schallgedämmt.
Menge: 9,000 m; EP: 42,910
Zeitansatz: 0,53

**02.01.01.0008 Wickelfalzrohr Stahl verz DN200 -750-2000Pa H bis 3,5m Aufhänge-Auflagekonstruktion schallg.**
STLB-Bau 2024-10 075
Wickelfalzrohr aus verzinktem Stahl, Luftdichtheitsklasse ATC2 DIN EN 16798-3, Maße DIN EN 1506, DN 200, mit Einsteckende, mit Lippendichtung, Form- und Verbindungsstücke werden gesondert vergütet, min./max. Temperatur der geförderten Luft -15 bis 40 Grad C, Druckbereich von -750 bis 2000 Pa, Montagehöhe über Gelände/Fußboden bis 3,5 m, mit Aufhänge-/Auflagekonstruktion, schallgedämmt.
Menge: 45,000 m; EP: 48,150
Zeitansatz: 0,58

**02.01.01.0009 Wickelfalzrohr Stahl verz DN250 -750-2000Pa H bis 3,5m Aufhänge-Auflagekonstruktion schallg.**
STLB-Bau 2024-10 075
Wickelfalzrohr aus verzinktem Stahl, Luftdichtheitsklasse ATC2 DIN EN 16798-3, Maße DIN EN 1506, DN 250, mit Einsteckende, mit Lippendichtung, Form- und Verbindungsstücke werden gesondert vergütet, min./max. Temperatur der geförderten Luft -15 bis 40 Grad C, Druckbereich von -750 bis 2000 Pa, Montagehöhe über Gelände/Fußboden bis 3,5 m, mit Aufhänge-/Auflagekonstruktion, schallgedämmt.
Menge: 3,000 m; EP: 55,490
Zeitansatz: 0,64

**02.01.01.0010 Luftltg rund flexibel Alu DN160 H bis 3,5m Aufhänge-Auflagekonstruktion schallg.**
STLB-Bau 2024-10 075
Luftleitung, rund, flexibel, aus Aluminium, Ausführung A DIN EN 13180, DN 160, Verbindung mit Einsteckende, Form- und Verbindungsstücke werden gesondert vergütet, min./max. Temperatur der geförderten Luft -15 bis 40 Grad C, Montagehöhe über Gelände/Fußboden bis 3,5 m, mit Aufhänge-/Auflagekonstruktion, schallgedämmt.
Menge: 5,000 m; EP: 46,980
Zeitansatz: 0,45

**02.01.01.0011 Luftltg rund flexibel Alu DN250 Aufhänge-Auflagekonstruktion schallg.**
STLB-Bau 2024-10 075
Luftleitung, rund, flexibel, aus Aluminium, Ausführung A DIN EN 13180, DN 250, Verbindung mit Einsteckende, Form- und Verbindungsstücke werden gesondert vergütet, min./max. Temperatur der geförderten Luft -15 bis 40 Grad C, mit Aufhänge-/Auflagekonstruktion, schallgedämmt.
Menge: 5,000 m; EP: 62,370
Zeitansatz: 0,51

**02.01.01.0012 Bogen Luftleitg rund 90Grad Stahl verz DN160 H bis 3,5m**
STLB-Bau 2024-10 075
Bogen, für Luftleitung, rund, Luftdichtheitsklasse ATC2 DIN EN 16798-3, 90 Grad, aus verzinktem Stahl, DN 160, mit Einsteckenden, mit Lippendichtung, min./max. Temperatur der geförderten Luft -15 bis 40 Grad C, Druckbereich von -750 bis 1000 Pa, Montagehöhe über Gelände/Fußboden bis 3,5 m, mit Aufhänge-/Auflagekonstruktion, schallgedämmt.
Menge: 5,000 St; EP: 77,810
Zeitansatz: 0,43

**02.01.01.0013 Bogen Luftleitg rund 90Grad Stahl verz DN200 H bis 3,5m**
STLB-Bau 2024-10 075
Bogen, für Luftleitung, rund, Luftdichtheitsklasse ATC2 DIN EN 16798-3, 90 Grad, aus verzinktem Stahl, DN 200, mit Einsteckenden, mit Lippendichtung, min./max. Temperatur der geförderten Luft -15 bis 40 Grad C, Druckbereich von -750 bis 1000 Pa, Montagehöhe über Gelände/Fußboden bis 3,5 m, mit Aufhänge-/Auflagekonstruktion, schallgedämmt.
Menge: 20,000 St; EP: 95,580
Zeitansatz: 0,46

**02.01.01.0014 Bundkragen Luftleitg rund Stahl verz DN160 H bis 3,5m**
STLB-Bau 2024-10 075
Bundkragen, für Luftleitung, rund, Luftdichtheitsklasse ATC2 DIN EN 16798-3, aus verzinktem Stahl, DN 160, min./max. Temperatur der geförderten Luft -15 bis 40 Grad C, Druckbereich von -750 bis 1000 Pa, Montagehöhe über Gelände/Fußboden bis 3,5 m, mit Aufhänge-/Auflagekonstruktion, schallgedämmt.
Menge: 2,000 St; EP: 51,140
Zeitansatz: 0,36

**02.01.01.0015 Bundkragen Luftleitg rund Stahl verz DN200 H bis 3,5m**
STLB-Bau 2024-10 075
Bundkragen, für Luftleitung, rund, Luftdichtheitsklasse ATC2 DIN EN 16798-3, aus verzinktem Stahl, DN 200, min./max. Temperatur der geförderten Luft -15 bis 40 Grad C, Druckbereich von -750 bis 1000 Pa, Montagehöhe über Gelände/Fußboden bis 3,5 m, mit Aufhänge-/Auflagekonstruktion, schallgedämmt.
Menge: 4,000 St; EP: 57,020
Zeitansatz: 0,38

**02.01.01.0016 Abzweigreduzierstück Luftleitg rund 90Grad konisch Stahl verz DN250 symmetrisch H bis 3,5m**
STLB-Bau 2024-10 075
Abzweigreduzierstück, für Luftleitung, rund, Luftdichtheitsklasse ATC2 DIN EN 16798-3, 90 Grad, konisch, aus verzinktem Stahl, größter DN 250, symmetrisch, mit Einsteckenden, min./max. Temperatur der geförderten Luft -15 bis 40 Grad C, Druckbereich von -750 bis 1000 Pa, Montagehöhe über Gelände/Fußboden bis 3,5 m, mit Aufhänge-/Auflagekonstruktion, schallgedämmt.
Menge: 1,000 St; EP: 197,290
Zeitansatz: 0,51

**02.01.01.0017 Abzweigstück Luftleitg rund 90Grad Stahl verz DN250 symmetrisch H bis 3,5m**
STLB-Bau 2024-10 075
Abzweigstück, für Luftleitung, rund, Luftdichtheitsklasse ATC2 DIN EN 16798-3, 90 Grad, aus verzinktem Stahl, größter DN 250, symmetrisch, mit Einsteckenden, min./max. Temperatur der geförderten Luft -15 bis 40 Grad C, Druckbereich von -750 bis 1000 Pa, Montagehöhe über Gelände/Fußboden bis 3,5 m, mit Aufhänge-/Auflagekonstruktion, schallgedämmt.
Menge: 1,000 St; EP: 167,640
Zeitansatz: 0,51

**02.01.01.0018 Übergangsstück Luftleitg rund konisch Stahl verz DN250 symmetrisch H bis 3,5m**
STLB-Bau 2024-10 075
Übergangsstück, für Luftleitung, rund, Luftdichtheitsklasse ATC2 DIN EN 16798-3, konisch, aus verzinktem Stahl, größter DN 250, symmetrisch, mit Einsteckenden, min./max. Temperatur der geförderten Luft -15 bis 40 Grad C, Druckbereich von -750 bis 1000 Pa, Montagehöhe über Gelände/Fußboden bis 3,5 m, mit Aufhänge-/Auflagekonstruktion, schallgedämmt.
Menge: 12,000 St; EP: 102,520
Zeitansatz: 0,49

**02.01.01.0019 Inspektionsöffnung oval Stahl verz 180/80mm**
STLB-Bau 2024-10 075
Inspektions- und Wartungsöffnung als Deckel mit Einbaurahmen und Dichtung, oval, aus verzinktem Stahl, Maße 180/80 mm, für Einbau in runde Luftleitung, mit Kantenschutz, mit Schraubverschluss, Luftdichtheitsklasse ATC2 DIN EN 16798-3.
Menge: 10,000 St; EP: 50,010
Zeitansatz: 0,39

**02.01.01.0020 Inspektionsöffnung oval Stahl verz 300/200mm**
STLB-Bau 2024-10 075
Inspektions- und Wartungsöffnung als Deckel mit Einbaurahmen und Dichtung, oval, aus verzinktem Stahl, Maße 300/200 mm, für Einbau in rechteckige Luftleitung, mit Kantenschutz, mit Schraubverschluss, Luftdichtheitsklasse ATC2 DIN EN 16798-3.
Menge: 5,000 St; EP: 62,860
Zeitansatz: 0,41

Summe Abschnitt 02.01.01 Kanäle und Rohre: 12944,94

##### Abschnitt 02.01.02 Einbauteile und Auslässe

**02.01.02.0001 Konst. Volumenstromregler DN160 Gehäuse Stahl verz**
STLB-Bau 2024-10 075
Volumenstromregler,
Volumenstrom '200' m3/h, Druckdifferenz 30 bis 300 Pa bei Sollvolumenstrom, mechanisch selbsttätig für konstante Volumenströme, rund, für horizontalen Einbau, mit Absperrfunktion, Dichtheitsklasse 2 DIN EN 1751, DN 160, Gehäuse aus verzinktem Stahl, mit Inspektions- und Wartungsöffnung, mit Steckverbinder, Klappenwellen wartungsfrei gelagert, Klappen/-blatt aus verzinktem Stahl, mit mechanischem Stellungsanzeiger.
Menge: 2,000 St; EP: 330,000

**02.01.02.0002 Konst. Volumenstromregler DN200 Gehäuse Stahl verz**
STLB-Bau 2024-04 075
Volumenstromregler,
Volumenstrom '500' m3/h, Druckdifferenz 30 bis 300 Pa bei Sollvolumenstrom, mechanisch selbsttätig für konstante Volumenströme, rund, für horizontalen Einbau, mit Absperrfunktion, Dichtheitsklasse 2 DIN EN 1751, DN 200, Gehäuse aus verzinktem Stahl, mit Inspektions- und Wartungsöffnung, mit Steckverbinder, Klappenwellen wartungsfrei gelagert, Klappen/-blatt aus verzinktem Stahl, mit mechanischem Stellungsanzeiger.
Menge: 8,000 St; EP: 380,000

**02.01.02.0003 Schalldämpfer rund Druckdifferenz bis 30Pa DN160**
STLB-Bau 2024-10 075
Schalldämpfer, rund, Druckdifferenz bis 30 Pa,
Mind.-Dämpfung bei den Oktavmittenfrequenzen 63/125/250/500/1000/2000/4000/8000 Hz in dB '1/3/4/10/26/40/13/12'

DN 160, Hygieneanforderungen VDI 6022 Blatt 1, aerosolatdicht, Luftdichtheitsklasse ATC2 DIN EN 16798-3, Außenrohr als Wickelfalzrohr aus verzinktem Stahl, Innenrohr perforiert, aus verzinktem Stahl, Verbindung mit Einsteckenden, mit Lippendichtung.
Menge: 2,000 St; EP: 491,330
Zeitansatz: 0,49

**02.01.02.0004 Schalldämpfer rund Druckdifferenz bis 30Pa DN200**
STLB-Bau 2024-10 075
Schalldämpfer, rund, Druckdifferenz bis 30 Pa,
Mind.-Dämpfung bei den Oktavmittenfrequenzen 63/125/250/500/1000/2000/4000/8000 Hz in dB '1/3/4/10/26/40/13/12'

DN 200, Hygieneanforderungen VDI 6022 Blatt 1, aerosolatdicht, Luftdichtheitsklasse ATC2 DIN EN 16798-3, Außenrohr als Wickelfalzrohr aus verzinktem Stahl, Innenrohr perforiert, aus verzinktem Stahl, Verbindung mit Einsteckenden, mit Lippendichtung.
Menge: 8,000 St; EP: 560,140
Zeitansatz: 0,60

**02.01.02.0005 Schwebstofffilter-Deckenluftdurchlass Dichtsitz-Prüfeinr. Differenzdruckmessung Aerosolmessstelle H13 Front Stahl**
STLB-Bau 2024-10 075
Schwebstofffilter-Deckenluftdurchlass, Gehäuse aus pulverbeschichtetem Stahl, mit Anschlussstutzen, rund, Dichtheitsklasse 2 DIN EN 1751, mit Anpressvorrichtung für Filterzelle mit U-Dichtung, mit Dichtsitz-Prüfeinrichtung, mit Differenzdruckmessung, mit Aerosolmessstelle, Schwebstofffilter, Filterklasse H13 DIN EN 1822-1, Filtermedium aus nassfestem Glasfaserpapier, Rahmen aus Aluminium-Strangpressprofil, Frontplatte mit verstellbaren konisch angeordneten Lamellen, Frontplatte aus Stahl, beschichtet, Luftleitelement aus Kunststoff, Frontplattennennmaße L/B 400/400 mm, Filterzelle L/B/H 305/305/78 mm.
Menge: 2,000 St; EP: 900,000

**02.01.02.0006 Schwebstofffilter-Deckenluftdurchlass Dichtsitz-Prüfeinr. Differenzdruckmessung Aerosolmessstelle H13 Front Stahl**
STLB-Bau 2024-10 075
Schwebstofffilter-Deckenluftdurchlass, Gehäuse aus pulverbeschichtetem Stahl, mit Anschlussstutzen, rund, Dichtheitsklasse 2 DIN EN 1751, mit Anpressvorrichtung für Filterzelle mit U-Dichtung, mit Dichtsitz-Prüfeinrichtung, mit Differenzdruckmessung, mit Aerosolmessstelle, Schwebstofffilter, Filterklasse H13 DIN EN 1822-1, Filtermedium aus nassfestem Glasfaserpapier, Rahmen aus Aluminium-Strangpressprofil, Frontplatte mit verstellbaren konisch angeordneten Lamellen, Frontplatte aus Stahl, beschichtet, Luftleitelement aus Kunststoff, Frontplattennennmaße L/B 600/600 mm, Filterzelle L/B/H 557/557/78 mm.
Menge: 8,000 St; EP: 1000,000

Summe Abschnitt 02.01.02 Einbauteile und Auslässe: 18963,78

##### Abschnitt 02.01.03 Isolierung

**02.01.03.0001.1 Wärmedämmung Luftltg Gebäude Mineralwolle Drahtnetzmatte D 30mm**
STLB-Bau 2024-10 047
Wärmedämmung ohne Ummantelung DIN 4140 an haus- und betriebstechnischen Anlagen, an Luftleitung, rechteckig, Maße DIN EN 1505, im Gebäude, Dämmung aus Mineralwolle DIN EN 14303, als Drahtnetzmatte, Dämmschichtdicke 30 mm, Baustoffklasse DIN 4102-1 A2 (nichtbrennbar), Schmelzpunkt größer 1000 Grad C, DIN 4102-17, Wärmeleitfähigkeit 0,035 W/(mK) bei 40 Grad C Mitteltemperatur DIN EN 12667, kaschiert mit Alufolie, Arbeitshöhe des Montageortes bis 3,5 m über der Standfläche des hierfür erforderlichen Gerüstes.
Menge: 45,000 m2; EP: 29,670
Zeitansatz: 0,22

Summe Abschnitt 02.01.03 Isolierung: 1335,15

Summe Abschnitt 02.01 Lüftung: 33243,87

Summe Bereich 02 2. Bauabschnitt: 33243,87; Summe brutto: 39560,21

### Bereich 03 Besondere Leistungen

#### Abschnitt 03.01 Lüftung

**03.01.0001 Baustelleneinrichtung (ohne Lagermöglichkeit in der Baustelle)**
*** Pauschalposition
Baustelleneinrichtung

Aus ablauforganisatorischen Gründen können innerhalb des Bauwerks keinerlei Lager- und Aufenthaltsbereiche geschaffen werden.

Somit ist es zwingend erforderlich, dass jeder Auftragnehmer für sein Montagepersonal Bauwagen und Unterkunftsbaracken bereitstellt.

Für die Lagerung und Sicherung von Materialien hat der Auftragnehmer durch eigene Container Sorge zu tragen und notfalls unter Verschluss zu nehmen.

Der Standort für Bauwagen und Container sowie Lagerflächen wird dem Auftragnehmer von der Bauleitung zugewiesen. Evtl. Erschwernisse durch Anlieferung oder die Entfernung zum Arbeitsplatz sind bedingt durch die Größe und Weitflächigkeit der Baustelle zu berück- sichtigen.

Für diese Leistungen ist für die gesamte Bauzeit ein Pauschalbetrag zu kalkulieren.
Menge: 1,000 psch; EP: 1100,000

**03.01.0002 Gerüste - Rollrüstung**
Gerüste

als Rollrüstung

sind vom Auftragnehmer selbst aufzustellen und zu unterhalten. Die erforderlichen Schutz- und Arbeitsgerüste sind entsprechend gültiger Vorschriften, Unfallverhütungsvorschriften, herzustellen.
Dem Auftragnehmer obliegt die Sicherung der
Gerüste und die Aufsichtspflicht gegenüber den Gerüstbenutzern.
Menge: 6,000 Wo; EP: 258,500

**03.01.0003 Profilstahlkonstruktion**
Profilstahlkonstruktion

für Stütz-, Hänge-, Trag- und Sonderkonstruktionen,
größer 64 µm aus vorgefertigten U-, Winkel- und Kombiprofilen, schall- und schwingungsentkoppelt.
einschl. Befestigungsmaterial, inkl.der notwendigen Dübelbohrungen
Ausführung nach statischer und örtlicher Erfordernis,
Abrechnung mit den Einheitsgewichten der
zutreffenden DIN-Normen.
inkl. Berechnung des max. Falls
Menge: 400,000 kg; EP: 4,900

**03.01.0004 Bezeichnungsschild mehrschichtig Kunststoff H 20-30mm B 40-50mm kleben**
STLB-Bau 2024-10 042
Bezeichnungsschild, Farbe und Beschriftung nach Angaben des AG, aus mehrschichtigem Kunststoff, Beschriftung 2-zeilig, gedruckt, rechteckig, Höhe über 20 bis 30 mm, Breite über 40 bis 50 mm, Befestigung durch Kleben.
Menge: 50,000 St; EP: 5,960
Zeitansatz: 0,02

**03.01.0005 Fließrichtungspfeile**
Fließrichtungspfeile

Farbe und Beschriftung nach DIN 2403
mit Bezeichnung Medium in Farbgebung nach DIN DIN 2404

aus Kunststoffband, angeklebt auf Rohrleitungen/ Kanal bzw. Dämmung mit Kleberauftrag zur dauerhaften Befestigung.

Alle Rohrleitungen/Kanäle sind am Anfangs- und Endpunkt sowie in Abständen von max. 15 m und an Abzweigungen mit Richtungspfeilen und Mediumsbeschriftung zu kennzeichnen.
Die Richtungspfeile und Beschriftungen sind in ausreichender Größe vorzusehen.
Menge: 60,000 St; EP: 2,420

**03.01.0006 Filterdichtsitz und Filterintegrität**
Dichtsitzprüfung der endständigen H13-Filtern

Prüfung wird nach DIN EN ISO 14644-3 oder VDI 2083 Blatt 3 durchgeführt und dient der Bestätigung des korrekten Einbaus des Filters im Filterkastens.

Prüfung dient der Bestätigung, dass der eingebaute H13-Filter mit einem integralen Wirkungsgrad
99,95 % oder höher bei Partikelgröße im Abscheidegradminimum MPPS ordnungsgemäß eingebaut wurde.
Dabei ist der Nachweis zu erbringen, dass keine Lecks durch Luft-Nebenwege vorhanden sind und der Filter defektfrei ohne Beschädigungen an Filtermedium, Rahmen, Dichtung und Lecks am Filterrahmen eingebaut wurde.

Für die Messung ist mittels eines Partikelgenerators über den Aufgabestutzen Aerosol in die Rohluft ausgegeben.
Die Konzentration der Aerosolbeaufschlagung rohluftseitig des Filters sollte zwischen 1 mg/m3 und
100 mg/m3 liegen

Die Photonensonde wird mit einer Abtastgeschwindigkeit von 5 cm/s über das Filtermedium geführt werden, wobei die überstrichenen Flächen 1 cm überlappen sollen
Die Sonde muss in einem Abstand von 3 cm oder weniger vor der reinluftseitig gelegenen Filterfläche oder
der Rahmenstruktur geführt werden

Als Ergebnis ist von jedem endständigen Filter ein Prüfprüfprotokoll mit folgendem Inhalt erestellt werden:
- Verwendetes Prüfverfahren
- Typbezeichnungen des verwendeten Messgeräts
- Filterspezifikation;
- rohluftseitig gemessene Aerosolkonzentrationen
- berechnete durchschnittliche Aerosolkonzentration
  rohluftseitig und deren Verteilung;
- berechnete Abnahmekriterien, angewandt auf Messungen
  reinluftseitig;
- Ergebnis der Messung reinluftseitig

Liegen keine Lecks vor, gilt die Prüfung als bestanden

Im Fall des Vorhandenseins eines Lecks ist der Filter zu tauschen und die Messung zu wiederholen.
Menge: 1,000 St; EP: 600,000

**03.01.0007 Gemeinsame Inbetriebnahme der MSR-Technik**
*** Pauschalposition
Gemeinsame Inbetriebnahme mit der MSR-Technik

Die Inbetriebnahme erfolgt zusammen mit der Gewerkefirma einschl. Erstellung eines Inbetriebnahme- und Funktionsbestätigungsprotokolle.

Inkl. der gemeinsamen Prüfung der Sytemmeldungen
Menge: 1,000 psch; EP: 550,000

**03.01.0008 Mitwirkung an der Sachverständigenabnahme**
*** Pauschalposition
Mitwirkung an der Sachverständigenabnahme
an behördlichen Anträgen und Abnahmen
Es sind nur die eigenen Leistungen zu kalkulieren.

Der Auftragnehmer ist verpflichtet, entsprechend dem Baufortschritt, die Teil-/Abnahmen und Leistungsfeststellungen zeitig genug anzumelden.

Der AN ist verantwortlich für:

- die Antragstellung
- das Zusammenzustellen der zur Abnahme erforderlichen
  Unterlagen, Abnahmepapiere und Berechnungen sowie
  deren Übergabe an den Prüfer bzw. Bauherren. Die
  Unterlagen sind 4-fach zu erstellen und geordnet mit
  Inhaltsverzeichnis zu übergeben.

- die Vorbereitung der  Anlagen (auch wenn notwendig
  für Teilabnahmen) zur Abnahme, so dass die Abnahme
  zügig durchgeführt werden kann.

-die Bereitstellung von fachlich geeignetem Personal einschließlich Werkzeug, Hilfsmitteln, Leitern, Gerüsten, etc. zu und während den Abnahmen.
Menge: 1,000 psch; EP: 550,000

**03.01.0009 Revisionsunterlagen**
*** Pauschalposition
Revisionsunterlagen

Bei Fertigstellung der Gesamtanlage, spätestens jedoch im Rahmen des Probebetriebes, hat der Auftragnehmer die nachfolgenden Unterlagen an den Auftraggeber zu übergeben:

Revisionspläne auf Basis der Ausführungspläne oder Montagepläne, in welche alle im Rahmen der Ausführung vorgenommenen Änderungen maßstäblich eingetragen sind. Bei geringfügigen Änderungen ist aus Kostengründen eine Maßänderung ausreichend. Zu den Bestandsplänen gehören auch Fließ-, Strang- und Schaltschemata.

Diese Pläne sind in folgender Form zu übergeben:

2 Satz Papierpläne, farbig  nach DIN, in Mappen geordnet,
2 Satz Fließ- und Schaltschemata farbig nach DIN,

Weiterhin sind folgende Bestandsunterlagen
2-fach, in Mappen geordnet, mit Inhaltsverzeichnis zu liefern:

- Stromlauf- und Klemmenanschlußpläne, Kabelpläne
  Schaltschrank-Innen- und Außenansicht mit Bezeichnung
  der Bestückung. Zusätzlich ist 1 Satz dieser Pläne in
  einem Planfach im Schaltschrank vorzusehen.

- Anlagen- und Funktionsbeschreibungen, sowie auf die  eingebauten Geräte abgestimmte Gerätebeschreibungen.

- Kopien behördlicher Prüfbescheinigungen und
  Werksatteste

- Protokolle über alle im Rahmen der Einregulierungsarbeiten durchgeführten Messungen*

- Alle für den sicheren und wirtschaftlichen Betrieb
  erforderlichen Bedienungs- und Wartungsanleitungen,
  einschl. Schmierplan und detaillierter Wartungsliste.

- Ersatzteilliste für alle in der Anlage eingebauten
  Geräte, die einem Verschleißunterliegen.
  Gerätebezeichnungen in Klartext mit Fabrikats- und
  Typenbezeichnung.

- Vollständige Berechnungsunterlagen

Vorstehende Unterlagen sind in deutscher Sprache zu liefern, die technischen Angaben haben nach DIN-Norm zu erfolgen und die Maßeinheiten müssen den deutschen Vorschriften entsprechen.

Alle  Unterlagen sind als Bestandsunterlagen mit dem Aufbau und Gliederung analog dem Papierexemplar, 2-fach digital auf Datenträger beschriftet zu liefern.
Menge: 1,000 psch; EP: 3300,000

Summe Abschnitt 03.01 Lüftung: 10054,20

#### Abschnitt 03.02 Entrauchung

**03.02.0001 Bezeichnungsschild mehrschichtig Kunststoff H 20-30mm B 40-50mm kleben**
STLB-Bau 2024-10 042
Bezeichnungsschild, Farbe und Beschriftung nach Angaben des AG, aus mehrschichtigem Kunststoff, Beschriftung 2-zeilig, gedruckt, rechteckig, Höhe über 20 bis 30 mm, Breite über 40 bis 50 mm, Befestigung durch Kleben.
Menge: 12,000 St; EP: 5,960
Zeitansatz: 0,02

**03.02.0002 Fließrichtungspfeile**
Fließrichtungspfeile

Farbe und Beschriftung nach DIN 2403
mit Bezeichnung Medium in Farbgebung nach DIN DIN 2404

aus Kunststoffband, angeklebt auf Rohrleitungen/ Kanal bzw. Dämmung mit Kleberauftrag zur dauerhaften Befestigung.

Alle Rohrleitungen/Kanäle sind am Anfangs- und Endpunkt sowie in Abständen von max. 15 m und an Abzweigungen mit Richtungspfeilen und Mediumsbeschriftung zu kennzeichnen.
Die Richtungspfeile und Beschriftungen sind in ausreichender Größe vorzusehen.
Menge: 50,000 St; EP: 2,420

**03.02.0003 Profilstahlkonstruktion F30 verzinkt - Montagesysteme**
Profilstahlkonstruktion F30 verzinkt - Montagesysteme

für Stütz-, Hänge-, Trag- und Sonderbefestigungen einschl. Befestigungsmaterial, inkl.der notwendigen Dübelbohrungen
Ausführung nach statischer und örtlicher Erfordernis,
Abrechnung mit Einheitsgewichten der zutreffenden DIN-Normen/Hersteller.
Ausführung in F30-Qualität mit Prüfzeugnis z.B. Montageschienensysteme Hilti etc.
inkl. Berechnung des max. Falls
Menge: 100,000 kg; EP: 16,970

**03.02.0004 Profilstahlkonstruktion feuerverzinkt**
Profilstahlkonstruktion feuerverzinkt

für Stütz-, Hänge-, Trag- und Sonderkonstruktionen,
mit Zinkauflage durch Feuerverzinkung,
größer 64 µm aus vorgefertigten U-, Winkel- und Kombiprofilen, schall- und schwingungsentkoppelt.
einschl. Befestigungsmaterial, inkl.der notwendigen Dübelbohrungen
Ausführung nach statischer und örtlicher Erfordernis,
Abrechnung mit den Einheitsgewichten der
zutreffenden DIN-Normen.
Ausführung in F30-Qualität mit Prüfzeugnis
inkl. Berechnung des max. Falls
Menge: 100,000 kg; EP: 27,530

**03.02.0005 Befestigungssystem im WDVS**
Befestigungssystem im WDVS
Zur Befestigung an gedämmten Wänden bzw. Wärmedämmverbundsystemen (WDVS) im Außenbereich. Das Abstandsmontagesystem ermöglicht eine wärmebrückenfreie Verankerungen in Beton oder Mauerwerk durch die Dämmung hindurch.
Menge: 20,000 St; EP: 28,160

**03.02.0006 Plattenbelag Betonpl. Endpl. L/B/D 500/500/50mm Bettung Brechsand-Splitt 0/5 D 4+/-1cm Oberflächenbefestigung einkehren einschlämmen B 10+/-5mm**
Gehwegplatte 500x500x50 zur Befestigung nachfolgender Position
Menge: 10,000 St; EP: 16,380
Zeitansatz: 0,17

**03.02.0007 Montageschienenfuß ca. 400x400mm**
Montagefüße zur Aufständerung von Lüftungskanäle auf Flachdächern aus Hochdichtem Polyethylen
Abmessung: ca 400x400mm
Höhe: ca  120mm
für Schiene 41x41
Temperaturbeständigkeit -30 bis 110°C
Menge: 10,000 St; EP: 112,610

**03.02.0008 Montagegerüsterstellung und Vorhaltung**
Montagegerüsterstellung und Vorhaltung

Die für die Erbringung der Leistungen aus diesem LV erforderlichen Rüstungen innerhalb des Gebäudes sind vom Auftragnehmer selbst aufzustellen und zu unterhalten.

Die erforderlichen Schutz- und Arbeitsgerüste sind entsprechend gültiger Vorschriften, Unfallverhütungsvorschriften, herzustellen.
Dem Auftragnehmer obliegt die Sicherung der Gerüste und die Aufsichtspflicht gegenüber den Gerüstbenutzern.

Bei Einsatz von Rollrüstungen wird auftraggeberseitig keine Gewährleistung für eine durchgängig behinderungsfreie Rollebene gegeben.

Arbeiten mit Rüstung werden erforderlich für:
-  Außenfassade 1.OG bis Dach

Die Vorhaltung ist für die Montagezeit zu kalkulieren
Menge: 1,000 St; EP: 3400,000

**03.02.0009 Gemeinsame Inbetriebnahme der MSR-Technik**
*** Pauschalposition
Gemeinsame Inbetriebnahme mit der MSR-Technik

Die Inbetriebnahme erfolgt zusammen mit der Gewerkefirma einschl. Erstellung eines Inbetriebnahme- und Funktionsbestätigungsprotokolle.

Inkl. der gemeinsamen Prüfung der Sytemmeldungen
Menge: 1,000 psch; EP: 550,000

**03.02.0010 Mitwirkung an der Sachverständigenabnahme**
*** Pauschalposition
Mitwirkung an der Sachverständigenabnahme
an behördlichen Anträgen und Abnahmen
Es sind nur die eigenen Leistungen zu kalkulieren.

Der Auftragnehmer ist verpflichtet, entsprechend dem Baufortschritt, die Teil-/Abnahmen und Leistungsfeststellungen zeitig genug anzumelden.

Der AN ist verantwortlich für:

- die Antragstellung
- das Zusammenzustellen der zur Abnahme erforderlichen
  Unterlagen, Abnahmepapiere und Berechnungen sowie
  deren Übergabe an den Prüfer bzw. Bauherren. Die
  Unterlagen sind 4-fach zu erstellen und geordnet mit
  Inhaltsverzeichnis zu übergeben.

- die Vorbereitung der  Anlagen (auch wenn notwendig
  für Teilabnahmen) zur Abnahme, so dass die Abnahme
  zügig durchgeführt werden kann.

-die Bereitstellung von fachlich geeignetem Personal einschließlich Werkzeug, Hilfsmitteln, Leitern, Gerüsten, etc. zu und während den Abnahmen.
Menge: 1,000 psch; EP: 550,000

Summe Abschnitt 03.02 Entrauchung: 10995,62

#### Abschnitt 03.03 Stundenlohnarbeiten

**03.03.0001 Monteur**
Menge: 5,000 h; EP: 44,920

**03.03.0002 Obermonteur**
Menge: 5,000 h; EP: 48,460

**03.03.0003 Techniker / Ingenieur**
Menge: 2,000 h; EP: 115,000

Summe Abschnitt 03.03 Stundenlohnarbeiten: 696,90

#### Abschnitt 03.04 Abbrucharbeiten

**03.04.0001 Luftleitung Stahl verz abbrechen nicht schadstoffbelastet v.Hand laden LKW AN ges.Vergüt.Entsorg.**
STLB-Bau 2024-10 084
Abbruch der Luftleitung aus verzinktem Stahl, im Rahmen einer Totalabbruchmaßnahme, nicht schadstoffbelastet,
Abfall ist nicht gefährlich, im Gebäude, Höhe bis 4 m, Erschwernis durch horizontale und vertikale Förderwege von der Abbruchstelle zur Bereitstellungsfläche/zum Ladeplatz,
vertikaler Förderweg '10' m,
horizontaler Förderweg '100' m,
Abbruch von Hand/mit handgeführten Kleingeräten, Ausführung erschütterungsarm DIN 4150, lärmarm, Lärmpegel max. 80 dB(A), aufgenommene Stoffe zur Entsorgung sortieren, sammeln, auf LKW des AN laden,
die Entsorgung wird gesondert vergütet.
Menge: 100,000 m; EP: 5,530
Zeitansatz: 0,13

**03.04.0002 Luftleitung Stahl verz Kanten-L bis 500mm abbrechen nicht schadstoffbelastet v.Hand laden LKW AN ges.Vergüt.Entsorg.**
STLB-Bau 2024-10 084
Abbruch der Luftleitung aus verzinktem Stahl, Kantenlänge bis 500 mm, im Rahmen einer Totalabbruchmaßnahme, nicht schadstoffbelastet,
Abfall ist nicht gefährlich, im Gebäude, Höhe bis 4 m, Erschwernis durch horizontale und vertikale Förderwege von der Abbruchstelle zur Bereitstellungsfläche/zum Ladeplatz,
vertikaler Förderweg '10' m,
horizontaler Förderweg '100' m,
Abbruch von Hand/mit handgeführten Kleingeräten, Ausführung erschütterungsarm DIN 4150, lärmarm, Lärmpegel max. 80 dB(A), aufgenommene Stoffe zur Entsorgung sortieren, sammeln, auf LKW des AN laden,
die Entsorgung wird gesondert vergütet.
Menge: 120,000 m2; EP: 4,690
Zeitansatz: 0,11

**03.04.0003 Luftleitung Stahl verz Kanten-L 500-1000mm abbrechen nicht schadstoffbelastet v.Hand laden LKW AN ges.Vergüt.Entsorg.**
STLB-Bau 2024-10 084
Abbruch der Luftleitung aus verzinktem Stahl, Kantenlänge über 500 bis 1000 mm, im Rahmen einer Totalabbruchmaßnahme, nicht schadstoffbelastet,
Abfall ist nicht gefährlich, im Gebäude, Höhe bis 4 m, Erschwernis durch horizontale und vertikale Förderwege von der Abbruchstelle zur Bereitstellungsfläche/zum Ladeplatz,
vertikaler Förderweg '10' m,
horizontaler Förderweg '100' m,
Abbruch von Hand/mit handgeführten Kleingeräten, Ausführung erschütterungsarm DIN 4150, lärmarm, Lärmpegel max. 80 dB(A), aufgenommene Stoffe zur Entsorgung sortieren, sammeln, auf LKW des AN laden,
die Entsorgung wird gesondert vergütet.
Menge: 120,000 m2; EP: 3,490
Zeitansatz: 0,08

**03.04.0004 Dämmung Luftleitung rechteckig Kanten-L 250-500mm Kalziumsilikat abbrechen nicht schadstoffbelastet 3kN/m3 D 40mm v.Hand laden LKW AN ges.Vergüt.Entsorg.**
STLB-Bau 2024-10 084
Abbruch der Dämmung der Luftleitung, rechteckig, Kantenlänge über 250 bis 500 mm, Dämmschicht aus Kalziumsilikat, ohne Kaschierung, als Platte, mechanisch befestigt, im Rahmen einer Totalabbruchmaßnahme, nicht schadstoffbelastet,
Abfall ist nicht gefährlich, Wichte des Abbruchstoffes DIN EN 1991-1-1 3 kN/m3, Dämmschichtdicke 40 mm, Ausführung innerhalb des Bauwerks, Arbeitshöhe bis 3,65 m,
Abbruch von Hand/mit handgeführten Kleingeräten, Ausführung erschütterungsarm DIN 4150, lärmarm, Lärmpegel max. 80 dB(A), aufgenommene Stoffe zur Entsorgung sortieren, sammeln, auf LKW des AN laden,
die Entsorgung wird gesondert vergütet.
Menge: 150,000 m2; EP: 7,990
Zeitansatz: 0,18

**03.04.0005 Dämmung Luftleitung rechteckig Kanten-L 500-1000mm Kalziumsilikat abbrechen nicht schadstoffbelastet 3kN/m3 D 40mm v.Hand laden LKW AN ges.Vergüt.Entsorg.**
STLB-Bau 2024-10 084
Abbruch der Dämmung der Luftleitung, rechteckig, Kantenlänge über 500 bis 1000 mm, Dämmschicht aus Kalziumsilikat, ohne Kaschierung, als Platte, mechanisch befestigt, im Rahmen einer Totalabbruchmaßnahme, nicht schadstoffbelastet,
Abfall ist nicht gefährlich, Wichte des Abbruchstoffes DIN EN 1991-1-1 3 kN/m3, Dämmschichtdicke 40 mm, Ausführung innerhalb des Bauwerks, Arbeitshöhe bis 3,65 m,
Abbruch von Hand/mit handgeführten Kleingeräten, Ausführung erschütterungsarm DIN 4150, lärmarm, Lärmpegel max. 80 dB(A),
aufgenommene Stoffe sammeln, auf LKW des AN laden,
die Entsorgung wird gesondert vergütet.
Menge: 150,000 m2; EP: 6,220
Zeitansatz: 0,14

Summe Abschnitt 03.04 Abbrucharbeiten: 3666,10

Summe Bereich 03 Besondere Leistungen: 25412,82; Summe brutto: 30241,26

Summe 03 Raumlufttechnik: 351095,51; USt %: 19,00; Summe brutto: 417803,66
